# Sportschule Steinbach Haus 2
Angebotsaufforderung (GAEB 90, DA83)
DV-Nummer: 2020-04
Währung: EUR
Auftraggeber: Südbadische Sportschule Steinbach

## Zusätzlicher Text
PROJEKTBESCHREIBUNG

Sportschule Steinbach
Umbau und Sanierung Bettenhaus 2

Die Sportschule Steinbach plant den Umbau und die Sanierung vom
Bettenhaus 2, einem dreigeschossigen
Gebäude mit zentral gelegenen Haupttreppenhaus.
Im 2.OG werden vier bestehende Zimmer zu Rollstuhl gerechten Zimmern
umgebaut, die Wände werden
versetzt und die Bäder neu errichtet.
In 12 weiteren Zimmern werden die Bäder mit neuer Sanitär-
Installation und Lüftern erneuert.
In den Zimmern werden Boden-, Wand- und Deckenflächen erneuert, neue
Türen werden eingebaut.
Die Elektroinstallation wird in Zimmern und Bädern erneuert und neue
Beleuchtung eingebaut.
Alle Räume erhalten eine neue Möblierung.
Im Flur wird ein Zimmer für den Studienleiter errichtet mit neuem Bad.
Die Flure erhalten einen neuen Bodenbelag, Wand- und Deckenanstrich.
Im 1.OG werden in 7 Zimmern die Bäder mit neuer Sanitär-Installation
und Lüftern erneuert.
In den Zimmern werden Boden-, Wand- und Deckenflächen erneuert, die
Türen werden erneuert.
Die Flure erhalten einen neuen Wand- und Deckenanstrich, teilweise
wird der Boden erneuert.
Die Elektroinstallation wird in Zimmern und Bädern erneuert und neue
Beleuchtung installiert.
Alle Räume erhalten eine neue Möblierung.
Ein Behinderten-WC wird in einem bestehenden Lagerraum eingebaut.
Im Schwimmbadbereich wird eine neue Lehrerumkleide errichtet.
Im EG werden in Teilbereichen die Böden aufbereitet und die Wände und
Decken gestrichen.
Bestehende Lagerräume werden renoviert.
Die Sanitärleitungen aus dem 1.OG werden über der Decke im EG
teilweise angeschlossen.
Hierfür werden in Teilbereichen die Gipskartondecken demontiert und
später wieder montiert.
Im KG werden neue Brandschutztüren eingebaut.
Ein Unterfluraufzug wird eingebaut, mit dem Lasten vom EG ins KG
befördert werden können.
Zum Aufzug wird ein neuer gepflasteter Fussweg errichtet.
Das Treppenhaus erhält einen neuen Anstrich, die Bodenbeläge werden
aufbereitet, eine neue Beleuchtung
wird installiert.
Alle Zimmer werden mit Rauchmeldern ausgestattet, die
Brandmeldeanlage wird erweitert
und auf die Feuerwehr aufgeschaltet, die Sicherheitsbeleuchtung wird
ergänzt.
Die bestehende Aufzugsanlage am Treppenhaus wird saniert und
behindertengerechte Aufzugskabinen
eingebaut.
Lagerflächen für Material werden entlang der Südseite am Gebäude
bereitgestellt.
Materialanlieferungen sind mit der Bauleitung abzustimmen.
Baustellen-WC´s mit Waschbecken werden bauseits bereit gestellt.
Auf Grund der Covid-19-Situation sind die derzeit gültigen Hygiene-
und Gesundheitsschutzmassnahmen im
räumlichen Kontext zur Baustelle einzuhalten.
Im Zugangsbereich zur Baustelle, im EG und im Treppenhaus sind Masken
zu tragen.

## Sanitärarbeiten
Datum: 24.06.21

*Hinweis*
Allgemeine Beschreibung

Es sind Arbeiten an Wasser- und Entwässerungsanlagen
innerhalb von Gebäuden - DIN 18381
auszuführen.

Es handelt sich um ein Bestandsgebäude, bei dem die
Sanitäre Anlagen erneuert werden.

Bei dem Gebäuden handelt es sich um ein Bettenhaus der
Sportschule Steinbach.
Es handelt sich um 20 Einzel- und Mehrbettzimmer, 5 bar
rierefreie Zimmer sowie ein Behinderten_WC, verteilt au
f 3 Geschosse.

Ausstattung Wohnungen je Zimmer:
Dusche, WC, Waschtisch.

Diese werden von Übergabepunkten aus über
Steigleitung aus mit Kalt-, Warm- und
Zirkulationswasser versorgt.

Die Warmwasserbereitung erfolgt
über bauseitige Pufferspeicher mit Frischwasserstatione
n.

Sämtliche Sanitärgegenstände werden in Trockenbauwänden montiert und erhalten Geberit-Duofix-Elemente.

Die Ableitung des Schmutzwassers ist bis
zum Anschluss an die bauseits
hergestellten Grundleitungen oder Übergabepunkte,
sind Bestandteil dieser Ausschreibung.

Die Positionen verstehen sich mit Lieferung
und Montage der aufgeführten
Leistungen inklusive
aller notwendigen Kleinmaterialien.

*Hinweis*
Hinweis zur Produktangabe
Enthalten Teilleistungen (Positionen) eine vom AG
vorgenommene Produktangabe
(Fabrikat/Typ)
mit dem Zusatz "oder gleichwertiger Art" und wird vom
Bieter eine Produktangabe
verlangt, so ist
das Fabrikat und die genaue Typenbezeichnung auch dann
anzugeben, wenn der
Bieter das
vorgegebene Fabrikat/Typ anbieten will.
Fehlt diese Angabe, ist das Angebot unvollständig und
kann ausgeschlossen
werden. Gleiches gilt,
wenn ein Bieter auch im Falle einer gleichwertigen
anderen Fabrikatsangabe die
weitere
Produktangabe "Typ" nicht benennt.

Technische Spezifikationen

Soweit im Leistungsverzeichnis auf Technische
Spezifikationen (z.B. nationale
Normen, mit denen
europäische Normen umgesetzt werden, europäische
technische Zulassungen,
gemeinsame
technische Spezifikationen, internationale Normen)
Bezug genommen wird, werden
auch ohne den
ausdrücklichen Zusatz "oder gleichwertig", immer
gleichwertige Technische
Spezifikationen in
Bezug genommen.

### Bereich 1 Demontage Gas-, Wasser- und Entwässerung

#### Abschnitt 1.1 Demontage Wasser- und Entwässerungsanlag

**1.1.1 Demontage Schmutzwasserleitungen und Zubehör**
·Demontage Schmutzwasserleitungen und Zubehör

In Abstimmung mit dem Auftraggeber (Sportschule
Steinbach) werden die  die Kaltwasserversorgung für
den zu sanierenden Bereich abgesperrt. Sie ist gegen
unbeabsichtigtes Öffnen zu sichern.

Die Schmutzwasserleitungen sind ab den durch die
Bauleitung angegebenen Übergabepunkten bis zu den
jeweiligen Entlüftungen über Dach und zu den
Sanitärgegenständen zu demontieren.
Die Leitung ist am Eintritt in die Massivwand
abzutrennen.

Die Schmutzwasserleitungen sind zum Teil mit
alukaschierter Mineralwolle isoliert. Die Leitungen
befinden sich auf einer Höhe von ca. 3 m über
Fußbodennivau im Deckenabhang sowie in einem
Kriechboden mit ca. 90 cm Höhe. Die Decken werden
zuvor bauseits entfernt. Bis auf wenige Stellen sind
somit alle Trinkwasserleitungen frei zugänglich.

Die Demontagearbeiten sind mit den anderen Gewerken
abzustimmen. So sind Leitungen teilwese erst nach der
Demontage anderer Gewerke frei zugänglich.

Die Leitungen sind inklusive Dämmung und
Rohrhalterungen zu demontieren und fachgerecht zu
entorgen.

Umfang der Leitungen:
· ca. 550 m Schmutzwasserleitung Guss und Kunststoff

Schnittstellen sind:
· Absperrung nach an den Übergabestellen
· Übergang in Massivwände

Die Rohrleitungsenden sind an den Übergabepunkte zu
den Bestands-Schmutzwasserleitungen bis zur
Wiedermontage der neuen Schmutzwasserleitungen gegen
Schmutzeintrag zu schützen.

Der Aufwand für alle vorgenannten Arbeiten und
Entsorgungskosten sind in diese Position als Pauschale
einzukalkulieren.
Menge: 1,000 psch

**1.1.2 Demontage Rohrleitungen und Zubehör**
·Demontage Rohrleitungen und Zubehör

Im Hausanschlussraum befindet sich der
Kaltwasserverteiler.

In Abstimmung mit dem Auftraggeber (Sportschule
Steinbach) wird die Kaltwasserversorgung für den zu
sanierenden Bereich abgesperrt. Sie ist gegen
unbeabsichtigtes Öffnen zu sichern.

Die Trinkwasserleitungen sind ab den durch die
Bauleitung angegebenen Übergabepunkten bis zu den
jeweiligen Entnahmearmaturen zu demontieren. Dies
beinhaltet Verteilleitung Kaltwasser, Warmwasser,
Zirkulation. Leitungen in Massivwänden bleiben
bestehen. Die Leitung ist am Eintritt in die
Massivwand abzutrennen. Am Austritt sind vorhandene
Eckventile oder andere Entnahmearmaturen zu
demontieren.

Die Verteilleitungen sind mit alukaschierter
Mineralwolle isoliert. Die Leitungen befinden sich auf
einer Höhe von ca. 3 m über Fußbodennivau im
Deckenabhang sowie in einem Kriechboden mit ca. 90 cm
Höhe. Die Decken werden zuvor bauseits entfernt. Bis
auf wenige Stellen sind somit alle
Trinkwasserleitungen frei zugänglich.

Die Demontagearbeiten sind mit den anderen Gewerken
abzustimmen. So sind Leitungen teilwese erst nach der
Demontage anderer Gewerke frei zugänglich.

Die Leitungen sind inklusive Dämmung und
Rohrhalterungen zu demontieren und fachgerecht zu
entorgen.

Umfang der Leitungen:
· Ca. 700 m Trinkwasserleitung DN 15 - 40
· Ca. 24 Armaturen (Absperrung etc.)

Schnittstellen sind:
· Absperrung nach an den Übergabestellen
· Übergang in Massivwände

Vor den Demontagearbeiten ist die Wasserleitung
zentral abzusperren und die zu demontierenden
Leitungen zu entleeren. Die Anschlüsse sind für die
Bauzeit gegen unbeabsichtitgtes Öffnen zu verschließen.

Der Aufwand für alle vorgenannten Arbeiten und
Entsorgungskosten sind in diese Position als Pauschale
einzukalkulieren.
Menge: 1,000 psch

**1.1.3 Demontage Einrichtungsgegenstände und Zubehör**
·Demontage Einrichtungsgegenstände und Zubehör

Nach Absperrung der Trinkwasserversorgung sind zuerst
die Einrichtungsgegenstände zu demontieren und zu
entsorgen.

Die WC`s sind mit Aufputz Spülkästen versehen. Alle
Gegenstände sind bis OK Wand zu demontieren.

Die Zu- und Ableitungen sind jeweils bis OK Wand bzw.
Fußboden zu demontieren.

Die Demontagearbeiten sind mit den anderen Gewerken
abzustimmen. So sind Leitungen teilwese erst nach der
Demontage anderer Gewerke frei zugänglich.

Die Enrichtungsgegenstände sind inklusive Zubehör zu
demontieren und fachgerecht zu entorgen.

Umfang der Einrichtungsgegenstände:
· 25 Stück WC mit AP Spülkasten, Rollenhalter, Brille,
Toilettenbürste
· 25 Stück Waschtisch mit Spiegel, Ablage,
Handtuchhalter, Siphon und Eckventilen
· 25 Stück Einzeldusche mit Duschkabine, Brausestange,
Schlauch, Brausekopf, AP Armatur, Seifenkorb,
Wandhacken und Duschtasse

Schnittstellen sind:
· Übergang zu AP Zuleitung (Schnittstelle zu anderer
Position)
· Übergang in Massivwände

Vor den Demontagearbeiten ist die Wasserleitung
zentral abzusperren. Die Anschlüsse sind für die
Bauzeit gegen unbeabsichtitgtes Öffnen zu verschließen.

Der Aufwand für alle vorgenannten Arbeiten und
Entsorgungskosten sind in diese Position als Pauschale
einzukalkulieren.
Menge: 1,000 psch

### Bereich 2 Wasseranlagen und Zubehör

#### Abschnitt 2.1 Armaturen und Zubehör

*Hinweis*
·Absperrventil mit Rückflussverhinderer

**2.1.1 Schrägsitzventil DN 15**
·Schrägsitzventil DN 15

Absperrventil mit Schallschutzprüfzeichen DIN EN ISO
3822-1 Klasse I, mit Rückflussverhinderer und
Prüfeinrichtung DIN EN 13959, für Trinkwasserleitung,
mit Eignungsnachweis DIN 1988-200, Gehäuse, Oberteil
und wasserberührende Teile der Innengarnitur aus
Rotguss DIN EN 1982, Schrägsitzform mit
Entleerungsventil, mit wartungsfreier
Spindelabdichtung und EPDM-Sitzdichtung, mit Sitzring
aus nichtrostendem Stahl, mit Handrad, mit
Außengewindeanschluss, PN 16, DN 15.

Armaturen beidseits mit Edelstahlpressverschraubung,
flachdichtend für Edelstahlrohr.

Schrägsitzventil DN 15

Fabrikat: ...................................

Typ: .........................................
Menge: 10,000 St

**2.1.2 Schrägsitzventil DN 20**
·Schrägsitzventil DN 20

Absperrventil mit Schallschutzprüfzeichen DIN EN ISO
3822-1 Klasse I, mit Rückflussverhinderer und
Prüfeinrichtung DIN EN 13959, für Trinkwasserleitung,
mit Eignungsnachweis DIN 1988-200, Gehäuse, Oberteil
und wasserberührende Teile der Innengarnitur aus
Rotguss DIN EN 1982, Schrägsitzform mit
Entleerungsventil, mit wartungsfreier
Spindelabdichtung und EPDM-Sitzdichtung, mit Sitzring
aus nichtrostendem Stahl, mit Handrad, mit
Außengewindeanschluss, PN 16, DN 20.

Armaturen beidseits mit Edelstahlpressverschraubung,
flachdichtend für Edelstahlrohr.

Schrägsitzventil DN 20

Fabrikat: ...................................

Typ: .........................................
Menge: 3,000 St

**2.1.3 Schrägsitzventil DN 25**
·Schrägsitzventil DN 25

Absperrventil mit Schallschutzprüfzeichen DIN EN ISO
3822-1 Klasse I, mit Rückflussverhinderer und
Prüfeinrichtung DIN EN 13959, für Trinkwasserleitung,
mit Eignungsnachweis DIN 1988-200, Gehäuse, Oberteil
und wasserberührende Teile der Innengarnitur aus
Rotguss DIN EN 1982, Schrägsitzform mit
Entleerungsventil, mit wartungsfreier
Spindelabdichtung und EPDM-Sitzdichtung, mit Sitzring
aus nichtrostendem Stahl, mit Handrad, mit
Außengewindeanschluss, PN 16, DN 25.

Armaturen beidseits mit Edelstahlpressverschraubung,
flachdichtend für Edelstahlrohr.

Schrägsitzventil DN 25

Fabrikat: ...................................

Typ: .........................................
Menge: 5,000 St

**2.1.4 Schrägsitzventil DN 32**
·Schrägsitzventil DN 32

Absperrventil mit Schallschutzprüfzeichen DIN EN ISO
3822-1 Klasse I, mit Rückflussverhinderer und
Prüfeinrichtung DIN EN 13959, für Trinkwasserleitung,
mit Eignungsnachweis DIN 1988-200, Gehäuse, Oberteil
und wasserberührende Teile der Innengarnitur aus
Rotguss DIN EN 1982, Schrägsitzform mit
Entleerungsventil, mit wartungsfreier
Spindelabdichtung und EPDM-Sitzdichtung, mit Sitzring
aus nichtrostendem Stahl, mit Handrad, mit
Außengewindeanschluss, PN 16, DN 32.

Armaturen beidseits mit Edelstahlpressverschraubung,
flachdichtend für Edelstahlrohr.

Schrägsitzventil DN 32

Fabrikat: ...................................

Typ: .........................................
Menge: 5,000 St

**2.1.5 OVENTROP-Zirkulationsventil "Aquastrom UP-Therm"**
OVENTROP-Zirkulationsventil "Aquastrom UP-Therm"

Absperrbares thermostatisches Zirkulationsregulierventi
l für
den hydraulischen Abgleich in Trinkwasserzirkulationsanlagen nach DVGW-W551, Geradsitzausführung aus
Rotguss mit Kunststoffhandrad incl. drei Farbplättchen
zur Leitungskennzeichnung (blau, rot, lila).
Wartungsfreier Thermostatventil-Einsatz aus Rotguss
mit im Medium liegendem Temperatursensor, mit
Unterstützung der thermischer Desinfektion durch
Volumenstromanhebung ca. 3°C über der
Festwerteinstellung und Androsselung auf den
Restvolumenstrom ca. 16°C über der Festwert-einstellung
,
absperrbar, totraumfrei.

Mit Freistrom-Ventileinsatz zum F-Ventil oder mit
KFR-Einsatz zum KFR-Ventil umrüstbar.

Zur Unterputzarmatur erweiterbar mit Zubehörteilen.

Isolierschalen aus EPS nach EnEV, Brandschutzklasse B1

DVGW zertifiziert

beiderseits Innengewinde nach EN 10226-1

Material: Rotguss
Nennweite: DN 15
Anschluss: Rp ½ x Rp ½

max. Betriebsdruck: PN 16
max. Betriebstemperatur: 90 °C

Art.-Nr.: 4225004
EAN-Code: 4026755357271

Inkl. aller erforderlichen Verschraubungen,
Übergänge und Befestigungsmaterialien.

oder gleichwertig

Fabrikat:

' ... '

Typ:

' ... '
Menge: 13,000 St

*Hinweis*
Hinweisschild

**2.1.6 Bezeichnungsschild mehrschichtig Kunststoff H 52mm B 100mm**
STLB-Bau 2011-10 042
Bezeichnungsschild, Farbe und Beschriftung nach
Angaben des AG, aus mehrschichtigem Kunststoff,
Beschriftung 2-zeilig, gedruckt, Höhe 52 mm, Breite
100 mm, Befestigung mit Schildträger aus verzinktem
Stahl, Halter und Spannband, Befestigungsuntergrund
Rohrumhüllung.
Menge: 6,000 St

#### Abschnitt 2.2 Rohrleitungen und Zubehör

*Hinweis*
Rohr nichtrostende Stähle

**2.2.1 Rohr nichtrostender Stahl 15mm WD 1mm**
Rohrleitung aus nichtrostenden Stahlrohren DVGW GW
541, geschweißt, Werkstoff-Nr 1.4401, für Trinkwasser,
mit Eignungsnachweis DIN 1988,

Außendurchmesser 15 mm, Wanddicke 1 mm,

Verbindung durch Pressen, einschl.
Dichtungsmittel und Herstellen der Verbindungen, Form-
und Verbindungsstücke sowie Rohrbefestigungen werden
gesondert vergütet, Verlegung in Gebäuden,
Montagehöhe über Gelände/Fußboden bis 3,5 m.
Menge: 80,000 m

**2.2.2 Rohr nichtrostender Stahl 18mm WD 1mm**
Rohrleitung aus nichtrostenden Stahlrohren DVGW GW
541, geschweißt, Werkstoff-Nr 1.4401, für Trinkwasser,
mit Eignungsnachweis DIN 1988,

Außendurchmesser 18 mm,Wanddicke 1 mm,

Verbindung durch Pressen, einschl.
Dichtungsmittel und Herstellen der Verbindungen, Form-
und Verbindungsstücke sowie Rohrbefestigungen werden
gesondert vergütet, Verlegung in Gebäuden,
Montagehöhe über Gelände/Fußboden bis 3,5 m.
Menge: 85,000 m

**2.2.3 Rohr nihtrostender Stahl 22mm WD 1,2mm**
Rohrleitung aus nichtrostenden Stahlrohren DVGW GW
541, geschweißt, Werkstoff-Nr 1.4401, für Trinkwasser,
mit Eignungsnachweis DIN 1988,

Außendurchmesser 22 mm,Wanddicke 1,2 mm,

Verbindung durch Pressen, einschl.
Dichtungsmittel und Herstellen der Verbindungen, Form-
und Verbindungsstücke sowie Rohrbefestigungen werden
gesondert vergütet, Verlegung in Gebäuden,
Montagehöhe über Gelände/Fußboden bis 3,5 m.
Menge: 40,000 m

**2.2.4 Rohr nichtrostender Stahl 28mm WD 1,2mm**
Rohrleitung aus nichtrostenden Stahlrohren DVGW GW
541, geschweißt, Werkstoff-Nr 1.4401, für Trinkwasser,
mit Eignungsnachweis DIN 1988,

Außendurchmesser 28 mm, Wanddicke 1,2 mm,

Verbindung durch Pressen, einschl.
Dichtungsmittel und Herstellen der Verbindungen, Form-
und Verbindungsstücke sowie Rohrbefestgungen werden
gesondert vergütet, Verlegung in Gebäuden,
Montagehöhe über Gelände/Fußboden bis 3,5 m.
Menge: 65,000 m

**2.2.5 Rohr nichtrostender Stahl 35mm WD 1,5mm**
Rohrleitung aus nichtrostenden Stahlrohren DVGW GW
541, geschweißt, Werkstoff-Nr 1.4401, für Trinkwasser,
mit Eignungsnachweis DIN 1988,

Außendurchmesser 35 mm, Wanddicke 1,5 mm,

Verbindung durch Pressen, einschl.
Dichtungsmittel und Herstellen der Verbindungen, Form-
und Verbindungsstücke sowie Rohrbefestigungen werden
gesondert vergütet, Verlegung in Gebäuden,
Montagehöhe über Gelände/Fußboden bis 3,5 m.
Menge: 55,000 m

**2.2.6 Rohr nichtrostender Stahl 42mm WD 1,5mm**
*** Bedarfsposition ohne GB
Rohrleitung aus nichtrostenden Stahlrohren DVGW GW
541, geschweißt, Werkstoff-Nr 1.4401, für Trinkwasser,
mit Eignungsnachweis DIN 1988,

Außendurchmesser 42 mm, Wanddicke 1,5 mm,

Verbindung durch Pressen, einschl.
Dichtungsmittel und Herstellen der Verbindungen, Form-
und Verbindungsstücke sowie Rohrbefestigungen werden
gesondert vergütet, Verlegung in Gebäuden,
Montagehöhe über Gelände/Fußboden bis 3,5 m.
Menge: 1,000 m

*Hinweis*
Bogen nichtrostende Stähle

**2.2.7 Bogen nichtrostender Stahl Durchm. 15mm**
Bogen, mit Einsteckende, aus nichtrostendem Stahl, für
Rohrleitung aus nichtrostendem Stahl, Werkstoff-Nr
1.4401, Legierungszuschlag mind. 2,2 Gewichts-%
Molybdän, als Pressverbindung mit DVGW-Registrierung,

Durchmesser 15 mm.
Menge: 24,000 St

**2.2.8 Bogen nichtrostender Stahl Durchm. 18mm**
Bogen, mit Einsteckende, aus nichtrostendem Stahl, für
Rohrleitung aus nichtrostendem Stahl, Werkstoff-Nr
1.4401, Legierungszuschlag mind. 2,2 Gewichts-%
Molybdän, als Pressverbindung mit DVGW-Registrierung,

Durchmesser 18 mm.
Menge: 20,000 St

**2.2.9 Bogen nichtrostender Stahl Durchm. 22mm**
Bogen, mit Einsteckende, aus nichtrostendem Stahl, für
Rohrleitung aus nichtrostendem Stahl, Werkstoff-Nr
1.4401, Legierungszuschlag mind. 2,2 Gewichts-%
Molybdän, als Pressverbindung mit DVGW-Registrierung,

Durchmesser 22 mm.
Menge: 6,000 St

**2.2.10 Bogen nichtrostender Stahl Durchm. 28mm**
Bogen, mit Einsteckende, aus nichtrostendem Stahl, für
Rohrleitung aus nichtrostendem Stahl, Werkstoff-Nr
1.4401, Legierungszuschlag mind. 2,2 Gewichts-%
Molybdän, als Pressverbindung mit DVGW-Registrierung,

Durchmesser 28 mm.
Menge: 14,000 St

**2.2.11 Bogen nichtrostender Stahl Durchm. 35mm**
Bogen, mit Einsteckende, aus nichtrostendem Stahl, für
Rohrleitung aus nichtrostendem Stahl, Werkstoff-Nr
1.4401, Legierungszuschlag mind. 2,2 Gewichts-%
Molybdän, als Pressverbindung mit DVGW-Registrierung,

Durchmesser 35 mm.
Menge: 6,000 St

**2.2.12 Bogen nichtrostender Stahl Durchm. 42mm**
*** Bedarfsposition ohne GB
Bogen, mit Einsteckende, aus nichtrostendem Stahl, für
Rohrleitung aus nichtrostendem Stahl, Werkstoff-Nr
1.4401, Legierungszuschlag mind. 2,2 Gewichts-%
Molybdän, als Pressverbindung mit DVGW-Registrierung,

Durchmesser 42 mm.
Menge: 1,000 St

*Hinweis*
T-Stück nichtrostende Stähle

**2.2.13 T-Stück nichtrostender Stahl Durchm. 15mm**
T-Stück, mit Einsteckende, aus nichtrostendem Stahl,
für Rohrleitung aus nichtrostendem Stahl, Werkstoff-Nr
1.4401, Legierungszuschlag mind. 2,2 Gewichts-%
Molybdän, als Pressverbindung mit DVGW-Registrierung,

Durchmesser 15 mm.
Menge: 5,000 St

**2.2.14 T-Stück nichtrostender Stahl Durchm. 18mm**
T-Stück, mit Einsteckende, aus nichtrostendem Stahl,
für Rohrleitung aus nichtrostendem Stahl, Werkstoff-Nr
1.4401, Legierungszuschlag mind. 2,2 Gewichts-%
Molybdän, als Pressverbindung mit DVGW-Registrierung,

Durchmesser 18 mm.
Menge: 5,000 St

**2.2.15 T-Stück nichtrostender Stahl Durchm. 22mm**
T-Stück, mit Einsteckende, aus nichtrostendem Stahl,
für Rohrleitung aus nichtrostendem Stahl, Werkstoff-Nr
1.4401, Legierungszuschlag mind. 2,2 Gewichts-%
Molybdän, als Pressverbindung mit DVGW-Registrierung,

Durchmesser 22 mm.
Menge: 2,000 St

**2.2.16 T-Stück nichtrostender Stahl Durchm. 28mm**
T-Stück, mit Einsteckende, aus nichtrostendem Stahl,
für Rohrleitung aus nichtrostendem Stahl, Werkstoff-Nr
1.4401, Legierungszuschlag mind. 2,2 Gewichts-%
Molybdän, als Pressverbindung mit DVGW-Registrierung,

Durchmesser 28 mm.
Menge: 10,000 St

**2.2.17 T-Stück nichtrostender Stahl Durchm. 35mm**
T-Stück, mit Einsteckende, aus nichtrostendem Stahl,
für Rohrleitung aus nichtrostendem Stahl, Werkstoff-Nr
1.4401, Legierungszuschlag mind. 2,2 Gewichts-%
Molybdän, als Pressverbindung mit DVGW-Registrierung,

Durchmesser 35 mm.
Menge: 1,000 St

**2.2.18 T-Stück nichtrostender Stahl Durchm. 42mm**
*** Bedarfsposition ohne GB
T-Stück, mit Einsteckende, aus nichtrostendem Stahl,
für Rohrleitung aus nichtrostendem Stahl, Werkstoff-Nr
1.4401, Legierungszuschlag mind. 2,2 Gewichts-%
Molybdän, als Pressverbindung mit DVGW-Registrierung,

Durchmesser 42 mm.
Menge: 1,000 St

*Hinweis*
Reduzierstück

**2.2.19 Reduzierstück nichtrostender Stahl Durchm. 18mm x 15mm**
Reduzierstück, mit Einsteckende, aus nichtrostendem
Stahl, für Rohrleitung aus nichtrostendem Stahl,
Werkstoff-Nr 1.4401, Legierungszuschlag mind. 2,2
Gewichts-% Molybdän, als Pressverbindung mit DVGW-
Registrierung,

Durchmesser 18 mm, 2. Durchmesser 15 mm.
Menge: 10,000 St

**2.2.20 Reduzierstück nichtrostender Stahl Durchm. 22m**
Reduzierstück, mit Einsteckende, aus nichtrostendem
Stahl, für Rohrleitung aus nichtrostendem Stahl,
Werkstoff-Nr 1.4401, Legierungszuschlag mind. 2,2
Gewichts-% Molybdän, als Pressverbindung mit DVGW-
Registrierung,

Durchmesser 22 mm, 2. Durchmesser 15-18 mm.
Menge: 2,000 St

**2.2.21 Reduzierstück nichtrostender Stahl Durchm. 28mm**
Reduzierstück, mit Einsteckende, aus nichtrostendem
Stahl, für Rohrleitung aus nichtrostendem Stahl,
Werkstoff-Nr 1.4401, Legierungszuschlag mind. 2,2
Gewichts-% Molybdän, als Pressverbindung mit DVGW-
Registrierung,

Durchmesser 28 mm, 2. Durchmesser 15-22 mm.
Menge: 4,000 St

**2.2.22 Reduzierstück nichtrostender Stahl Durchm. 35mm**
Reduzierstück, mit Einsteckende, aus nichtrostendem
Stahl, für Rohrleitung aus nichtrostendem Stahl,
Werkstoff-Nr 1.4401, Legierungszuschlag mind. 2,2
Gewichts-% Molybdän, als Pressverbindung mit DVGW-
Registrierung,

Durchmesser 35 mm, 2. Durchmesser 22-28 mm.
Menge: 2,000 St

**2.2.23 Reduzierstück nichtrostender Stahl Durchm. 42mm**
Reduzierstück, mit Einsteckende, aus nichtrostendem
Stahl, für Rohrleitung aus nichtrostendem Stahl,
Werkstoff-Nr 1.4401, Legierungszuschlag mind. 2,2
Gewichts-% Molybdän, als Pressverbindung mit DVGW-
Registrierung,

Durchmesser 42 mm, 2. Durchmesser 28-35 mm.
Menge: 2,000 St

*Hinweis*
Muffe

**2.2.24 Muffe Rotguss Durchm. 15mm**
Muffe, mit zwei Einsteckenden, für Rohrleitung
aus nichtrostendem Stahl, Werkstoff-Nr 1.4401,
Legierungszuschlag mind. 2,2 Gewichts-% Molybdän, als
Pressverbindung mit DVGW-Registrierung,

Durchmesser 15 mm.
Menge: 6,000 St

**2.2.25 Muffe Rotguss Durchm. 18mm**
Muffe, mit zwei Einsteckenden, für Rohrleitung
aus nichtrostendem Stahl, Werkstoff-Nr 1.4401,
Legierungszuschlag mind. 2,2 Gewichts-% Molybdän, als
Pressverbindung mit DVGW-Registrierung,

Durchmesser 18 mm.
Menge: 12,000 St

**2.2.26 Muffe Rotguss Durchm. 22mm**
Muffe, mit zwei Einsteckenden, für Rohrleitung
aus nichtrostendem Stahl, Werkstoff-Nr 1.4401,
Legierungszuschlag mind. 2,2 Gewichts-% Molybdän, als
Pressverbindung mit DVGW-Registrierung,

Durchmesser 22 mm.
Menge: 8,000 St

**2.2.27 Muffe Rotguss Durchm. 28mm**
Muffe, mit zwei Einsteckenden, für Rohrleitung
aus nichtrostendem Stahl, Werkstoff-Nr 1.4401,
Legierungszuschlag mind. 2,2 Gewichts-% Molybdän, als
Pressverbindung mit DVGW-Registrierung,

Durchmesser 28 mm.
Menge: 6,000 St

**2.2.28 Muffe Rotguss Durchm. 35mm**
Muffe, mit zwei Einsteckenden, für Rohrleitung
aus nichtrostendem Stahl, Werkstoff-Nr 1.4401,
Legierungszuschlag mind. 2,2 Gewichts-% Molybdän, als
Pressverbindung mit DVGW-Registrierung,

Durchmesser 35 mm.
Menge: 7,000 St

**2.2.29 Muffe Rotguss Durchm. 42mm**
*** Bedarfsposition ohne GB
Muffe, mit zwei Einsteckenden, für Rohrleitung
aus nichtrostendem Stahl, Werkstoff-Nr 1.4401,
Legierungszuschlag mind. 2,2 Gewichts-% Molybdän, als
Pressverbindung mit DVGW-Registrierung,

Durchmesser 42 mm.
Menge: 1,000 St

*Hinweis*
Verschraubung

**2.2.30 Gerade Verschraubung Rotguss Durchm. 18mm**
Gerade Verschraubung, aus Rotguss, für Rohrleitung aus
nichtrostendem Stahl, Werkstoff-Nr 1.4401,
Legierungszuschlag mind. 2,2 Gewichts-% Molybdän, als
Pressverbindung mit DVGW-Registrierung,

Durchmesser 18 mm.
Menge: 2,000 St

**2.2.31 Gerade Verschraubung Rotguss Durchm. 22mm**
Gerade Verschraubung, aus Rotguss, für Rohrleitung aus
nichtrostendem Stahl, Werkstoff-Nr 1.4401,
Legierungszuschlag mind. 2,2 Gewichts-% Molybdän, als
Pressverbindung mit DVGW-Registrierung,

Durchmesser 22 mm.
Menge: 1,000 St

**2.2.32 Gerade Verschraubung Rotguss Durchm. 28mm**
Gerade Verschraubung, aus Rotguss, für Rohrleitung aus
nichtrostendem Stahl, Werkstoff-Nr 1.4401,
Legierungszuschlag mind. 2,2 Gewichts-% Molybdän, als
Pressverbindung mit DVGW-Registrierung,

Durchmesser 28 mm.
Menge: 2,000 St

**2.2.33 Gerade Verschraubung Rotguss Durchm. 35mm**
Gerade Verschraubung, aus Rotguss, für Rohrleitung aus
nichtrostendem Stahl, Werkstoff-Nr 1.4401,
Legierungszuschlag mind. 2,2 Gewichts-% Molybdän, als
Pressverbindung mit DVGW-Registrierung,

Durchmesser 35 mm.
Menge: 2,000 St

**2.2.34 Gerade Verschraubung Rotguss Durchm. 42mm**
Gerade Verschraubung, aus Rotguss, für Rohrleitung aus
nichtrostendem Stahl, Werkstoff-Nr 1.4401,
Legierungszuschlag mind. 2,2 Gewichts-% Molybdän, als
Pressverbindung mit DVGW-Registrierung,

Durchmesser 42 mm.
Menge: 2,000 St

*Hinweis*
Kappe nichtrostende Stähle

**2.2.35 Übergangsstück Rotguss Durchm. 15mm**
Übergangsstück, mit Innengewinde, mit Außengewinde,
aus Rotguss, mit Einsteckende für Rohrleitung aus
nichtrostendem Stahl, Werkstoff-Nr 1.4401,
Legierungszuschlag mind. 2,2 Gewichts-% Molybdän, als
Pressverbindung mit DVGW-Registrierung,

Durchmesser 15 mm.
Menge: 7,000 St

**2.2.36 Übergangsstück Rotguss Durchm. 18mm**
Übergangsstück, mit Innengewinde, mit Außengewinde,
aus Rotguss, mit Einsteckende für Rohrleitung aus
nichtrostendem Stahl, Werkstoff-Nr 1.4401,
Legierungszuschlag mind. 2,2 Gewichts-% Molybdän, als
Pressverbindung mit DVGW-Registrierung,

Durchmesser 18 mm.
Menge: 25,000 St

**2.2.37 Übergangsstück Rotguss Durchm. 22mm**
Übergangsstück, mit Innengewinde, mit Außengewinde,
aus Rotguss, mit Einsteckende für Rohrleitung aus
nichtrostendem Stahl, Werkstoff-Nr 1.4401,
Legierungszuschlag mind. 2,2 Gewichts-% Molybdän, als
Pressverbindung mit DVGW-Registrierung,

Durchmesser 22 mm.
Menge: 3,000 St

**2.2.38 Übergangsstück Rotguss Durchm. 28mm**
Übergangsstück, mit Innengewinde, mit Außengewinde,
aus Rotguss, mit Einsteckende für Rohrleitung aus
nichtrostendem Stahl, Werkstoff-Nr 1.4401,
Legierungszuschlag mind. 2,2 Gewichts-% Molybdän, als
Pressverbindung mit DVGW-Registrierung,

Durchmesser 28 mm.
Menge: 10,000 St

**2.2.39 Übergangsstück Rotguss Durchm. 35mm**
Übergangsstück, mit Innengewinde, mit Außengewinde,
aus Rotguss, mit Einsteckende für Rohrleitung aus
nichtrostendem Stahl, Werkstoff-Nr 1.4401,
Legierungszuschlag mind. 2,2 Gewichts-% Molybdän, als
Pressverbindung mit DVGW-Registrierung,

Durchmesser 35 mm.
Menge: 10,000 St

**2.2.40 Übergangsstück Rotguss Durchm. 42mm**
Übergangsstück, mit Innengewinde, mit Außengewinde,
aus Rotguss, mit Einsteckende für Rohrleitung aus
nichtrostendem Stahl, Werkstoff-Nr 1.4401,
Legierungszuschlag mind. 2,2 Gewichts-% Molybdän, als
Pressverbindung mit DVGW-Registrierung,

Durchmesser 42 mm.
Menge: 2,000 St

*Hinweis*
Rohrbefestigungen

**2.2.41 Rohrbefestigungen**
Rohrbefestigungen,

mit Schalldämmeinlagen, körperschallgedämmt nach DIN
4109, inklusive Befestigungsmaterial an Massivwand
oder Trockenbauwand, für Rohrleitung Edelstahl 15 -
42mm.
Menge: 280,000 St

*Hinweis*
Mehrschichtverbundrohr

**2.2.42 Mehrschichtverbundrohr DN 12**
Mehrschichtverbundrohr DN 12

in Stangen, diffusionsdicht, Innenrohr vernetzt,
Rohrende mit transparentem Schutzstopfen.

Fabrikat :  Geberit Mepla
Typ :  601.100.00.1

oder gleichwertig

Fabrikat:

' ... '
Typ:

' ... '
Menge: 320,000 m

**2.2.43 Mehrschichtverbundrohr DN 15**
Mehrschichtverbundrohr DN 15

in Stangen, diffusionsdicht, Innenrohr vernetzt,
Rohrende mit transparentem Schutzstopfen.

Fabrikat :  Geberit Mepla
Typ :  602.100.00.1

oder gleichwertig

Fabrikat:

' ... '
Typ:

' ... '
Menge: 52,000 m

**2.2.44 Mehrschichtverbundrohr DN 20**
Mehrschichtverbundrohr DN 20

in Stangen, diffusionsdicht, Innenrohr vernetzt,
Rohrende mit transparentem Schutzstopfen.

Fabrikat :  Geberit Mepla
Typ :  603.100.00.1

oder gleichwertig

Fabrikat:

' ... '
Typ:

' ... '
Menge: 18,000 m

*Hinweis*
Winkel

**2.2.45 Mehrschichtverbundrohr Winkel 90°DN 12**
Mehrschichtverbundrohr Winkel 90° DN 12

unverpresst undicht, O-Ring aus EPDM, Pressnippel mit
transparnter Schutzkappe

Fabrikat :  Geberit Mepla
Typ :  621.271.00.5

oder gleichwertig

Fabrikat:

' ... '
Typ:

' ... '
Menge: 240,000 St

**2.2.46 Mehrschichtverbundrohr Winkel 90°DN 15**
Mehrschichtverbundrohr Winkel 90° DN 15

unverpresst undicht, O-Ring aus EPDM, Pressnippel mit
transparnter Schutzkappe

Fabrikat :  Geberit Mepla
Typ :  622.271.00.5

oder gleichwertig

Fabrikat:

' ... '
Typ:

' ... '
Menge: 40,000 St

**2.2.47 Mehrschichtverbundrohr Winkel 90°DN 20**
Mehrschichtverbundrohr Winkel 90° DN 20

unverpresst undicht, O-Ring aus EPDM, Pressnippel mit
transparnter Schutzkappe

Fabrikat :  Geberit Mepla
Typ :  623.271.00.5

oder gleichwertig

Fabrikat:

' ... '
Typ:

' ... '
Menge: 15,000 St

*Hinweis*
T-Sück

**2.2.48 Mehrschichtverbundrohr T-Stück DN 12**
Mehrschichtverbundrohr T-Stück DN 12

unverpresst undicht, O-Ring aus EPDM, Pressnippel mit
transparnter Schutzkappe

mit oder ohne Reduzierung

Fabrikat :  Geberit Mepla
Typ :

oder gleichwertig

Fabrikat:

' ... '
Typ:

' ... '
Menge: 34,000 St

**2.2.49 Mehrschichtverbundrohr T-Stück DN 15**
Mehrschichtverbundrohr T-Stück DN 15

unverpresst undicht, O-Ring aus EPDM, Pressnippel mit
transparnter Schutzkappe

mit oder ohne Reduzierung

Fabrikat :  Geberit Mepla
Typ :

oder gleichwertig

Fabrikat:

' ... '
Typ:

' ... '
Menge: 52,000 St

**2.2.50 Mehrschichtverbundrohr T-Stück DN 20**
Mehrschichtverbundrohr T-Stück DN 20

unverpresst undicht, O-Ring aus EPDM, Pressnippel mit
transparnter Schutzkappe

mit oder ohne Reduzierung

Fabrikat :  Geberit Mepla
Typ :

oder gleichwertig

Fabrikat:

' ... '
Typ:

' ... '
Menge: 16,000 St

*Hinweis*
Kupplung

**2.2.51 Mehrschichtverbundrohr Kupplung DN 12**
Mehrschichtverbundrohr Kupplung DN 12

unverpresst undicht, O-Ring aus EPDM, Pressnippel mit
transparnter Schutzkappe

Fabrikat :  Geberit Mepla
Typ :  621.505.00.5

oder gleichwertig

Fabrikat:

' ... '
Typ:

' ... '
Menge: 20,000 St

**2.2.52 Mehrschichtverbundrohr Kupplung DN 15**
Mehrschichtverbundrohr Kupplung DN 15

unverpresst undicht, O-Ring aus EPDM, Pressnippel mit
transparnter Schutzkappe

Fabrikat :  Geberit Mepla
Typ :  622.505.00.5

oder gleichwertig

Fabrikat:

' ... '
Typ:

' ... '
Menge: 18,000 St

**2.2.53 Mehrschichtverbundrohr Kupplung DN 20**
Mehrschichtverbundrohr Kupplung DN 20

unverpresst undicht, O-Ring aus EPDM, Pressnippel mit
transparnter Schutzkappe

Fabrikat :  Geberit Mepla
Typ :  623.505.00.5

oder gleichwertig

Fabrikat:

' ... '
Typ:

' ... '
Menge: 24,000 St

*Hinweis*
Reduktion

**2.2.54 Mehrschichtverbundrohr Reduktion DN 15**
Mehrschichtverbundrohr Reduktion DN 15

unverpresst undicht, O-Ring aus EPDM, Pressnippel mit
transparnter Schutzkappe

Fabrikat :  Geberit Mepla
Typ :  623.651.00.5

oder gleichwertig

Fabrikat:

' ... '
Typ:

' ... '
Menge: 20,000 St

**2.2.55 Mehrschichtverbundrohr Reduktion DN 20**
Mehrschichtverbundrohr Reduktion DN 20

unverpresst undicht, O-Ring aus EPDM, Pressnippel mit
transparnter Schutzkappe

Fabrikat :  Geberit Mepla
Typ :  623.651.00.5

oder gleichwertig

Fabrikat:

' ... '
Typ:

' ... '
Menge: 16,000 St

**2.2.56 Mehrschichtverbundrohr Reduktion DN 25**
Mehrschichtverbundrohr Reduktion DN 25

unverpresst undicht, O-Ring aus EPDM, Pressnippel mit
transparnter Schutzkappe

Fabrikat :  Geberit Mepla
Typ :  624.651.00.5

oder gleichwertig

Fabrikat:

' ... '
Typ:

' ... '
Menge: 22,000 St

*Hinweis*
Übergang

**2.2.57 Mehrschichtverbundrohr Übergang DN 12**
Mehrschichtverbundrohr Übergang DN 12

unverpresst undicht, O-Ring aus EPDM, Pressnippel mit
transparnter Schutzkappe, mit Innengewinde oder
Außengewinde

Fabrikat :  Geberit Mepla
Typ :  601.555.00.5

oder gleichwertig

Fabrikat:

' ... '
Typ:

' ... '
Menge: 8,000 St

**2.2.58 Mehrschichtverbundrohr Übergang DN 15**
Mehrschichtverbundrohr Übergang DN 15

unverpresst undicht, O-Ring aus EPDM, Pressnippel mit
transparnter Schutzkappe, mit Innengewinde oder
Außengewinde

Fabrikat :  Geberit Mepla
Typ :  602.555.00.5

oder gleichwertig

Fabrikat:

' ... '
Typ:

' ... '
Menge: 15,000 St

**2.2.59 Mehrschichtverbundrohr Übergang DN 20**
Mehrschichtverbundrohr Übergang DN 20

unverpresst undicht, O-Ring aus EPDM, Pressnippel mit
transparnter Schutzkappe, mit Innengewinde oder
Außengewinde

Fabrikat :  Geberit Mepla
Typ :  603.556.00.5

oder gleichwertig

Fabrikat:

' ... '
Typ:

' ... '
Menge: 16,000 St

*Hinweis*
Anschlusswinkel

**2.2.60 Doppelanschluss DN 12**
Doppelanschluss DN 12

unverpresst undicht, O-Ring aus EPDM, Pressnippel mit
transparenter Schutzkappe

Fabrikat :  Geberit Mepla
Typ :  601.273.00.5

oder gleichwertig

Fabrikat:

' ... '
Typ:

' ... '
Menge: 41,000 St

**2.2.61 Doppelanschluss DN 15**
Doppelanschluss DN 15

unverpresst undicht, O-Ring aus EPDM, Pressnippel mit
transparenter Schutzkappe

Fabrikat :  Geberit Mepla
Typ :  602.273.00.5

oder gleichwertig

Fabrikat:

' ... '
Typ:

' ... '
Menge: 44,000 St

*Hinweis*
Rohrbefestigungen

**2.2.62 Rohrbefestigungen**
Rohrbefestigungen,

mit Schalldämmeinlagen, körperschallgedämmt nach DIN
4109, inklusive Befestigungsmaterial an Massivwand
oder Trockenbauwand, für Rohrleitung DN 15 - 25.
Menge: 300,000 St

*Hinweis*
Dämmung Leitungen

**2.2.63 Wärmedämmung Rohr DN12 Mineralwolle mit PVC Mantel**
Wärmedämmung mit Ummantelung aus PVC zum Schutz vor
Beschädigung bei mechanischer Beanspruchung, nach DIN
4140, haus- und betriebstechnische Anlage, an
Rohrleitung, DN 12, Rohrverbindung als
Pressverbindung, im Gebäude, Oberkante Dämmung über
Gelände/Fußboden bis 3,5 m, Dämmung aus Mineralwolle,
AS-Qualität, als Rohrschale, Baustoffklasse DIN 4102-1
A (nichtbrennbar), Wärmeleitfähigkeit 0,035 W/(mK) bei
40 Grad C Mitteltemperatur DIN EN 12667, Dicke 20 mm,
kaschiert mit Alufolie, Verarbeitung nach
Herstellerangabe.
Menge: 1,000 m

**2.2.64 Wärmedämmung Rohr DN15 Mineralwolle mit PVC Mantel**
Wärmedämmung mit Ummantelung aus PVC zum Schutz vor
Beschädigung bei mechanischer Beanspruchung, nach DIN
4140, haus- und betriebstechnische Anlage, an
Rohrleitung, DN 15, Rohrverbindung als
Pressverbindung, im Gebäude, Oberkante Dämmung über
Gelände/Fußboden bis 3,5 m, Dämmung aus Mineralwolle,
AS-Qualität, als Rohrschale, Baustoffklasse DIN 4102-1
A (nichtbrennbar), Wärmeleitfähigkeit 0,035 W/(mK) bei
40 Grad C Mitteltemperatur DIN EN 12667, Dicke 20 mm,
kaschiert mit Alufolie, Verarbeitung nach
Herstellerangabe.
Menge: 2,000 m

**2.2.65 Wärmedämmung Rohr DN20 Mineralwolle mit PVC Mantel**
Wärmedämmung mit Ummantelung aus PVC zum Schutz vor
Beschädigung bei mechanischer Beanspruchung, nach DIN
4140, haus- und betriebstechnische Anlage, an
Rohrleitung, DN 20, Rohrverbindung als
Pressverbindung, im Gebäude, Oberkante Dämmung über
Gelände/Fußboden bis 3,5 m, Dämmung aus Mineralwolle,
AS-Qualität, als Rohrschale, Baustoffklasse DIN 4102-1
A (nichtbrennbar), Wärmeleitfähigkeit 0,035 W/(mK) bei
40 Grad C Mitteltemperatur DIN EN 12667, Dicke 20 mm,
kaschiert mit Alufolie, Verarbeitung nach
Herstellerangabe.
Menge: 2,000 m

**2.2.66 Wärmedämmung Rohr DN25 Mineralwolle mit PVC Mantel**
Wärmedämmung mit Ummantelung aus PVC zum Schutz vor
Beschädigung bei mechanischer Beanspruchung, nach DIN
4140, haus- und betriebstechnische Anlage, an
Rohrleitung, DN 25, Rohrverbindung als
Pressverbindung, im Gebäude, Oberkante Dämmung über
Gelände/Fußboden bis 3,5 m, Dämmung aus Mineralwolle,
AS-Qualität, als Rohrschale, Baustoffklasse DIN 4102-1
A (nichtbrennbar), Wärmeleitfähigkeit 0,035 W/(mK) bei
40 Grad C Mitteltemperatur DIN EN 12667, Dicke 30 mm,
kaschiert mit Alufolie, Verarbeitung nach
Herstellerangabe.
Menge: 2,000 m

**2.2.67 Wärmedämmung Rohr DN32 Mineralwolle mit PVC Mantel**
Wärmedämmung mit Ummantelung aus PVC zum Schutz vor
Beschädigung bei mechanischer Beanspruchung, nach DIN
4140, haus- und betriebstechnische Anlage, an
Rohrleitung, DN 32, Rohrverbindung als
Pressverbindung, im Gebäude, Oberkante Dämmung über
Gelände/Fußboden bis 3,5 m, Dämmung aus Mineralwolle,
AS-Qualität, als Rohrschale, Baustoffklasse DIN 4102-1
A (nichtbrennbar), Wärmeleitfähigkeit 0,035 W/(mK) bei
40 Grad C Mitteltemperatur DIN EN 12667, Dicke 30 mm,
kaschiert mit Alufolie, Verarbeitung nach
Herstellerangabe.
Menge: 4,000 m

*Hinweis*
Dämmung Leitungen

**2.2.68 Wärmedämmung Rohr DN12 Mineralwolle alukaschiert**
Wärmedämmung ohne Ummantelung, nach DIN 4140, haus-
und betriebstechnische Anlage, an Rohrleitung, DN 12,
Rohrverbindung als Pressverbindung, im Gebäude,
Oberkante Dämmung über Gelände/Fußboden bis 3,5 m,
Dämmung aus Mineralwolle, AS-Qualität, als Rohrschale,
Baustoffklasse DIN 4102-1 A (nichtbrennbar),
Wärmeleitfähigkeit 0,035 W/(mK) bei 40 Grad C
Mitteltemperatur DIN EN 12667, Dicke 20 mm, kaschiert
mit Alufolie, Verarbeitung nach Herstellerangabe.
Menge: 1,000 m

**2.2.69 Wärmedämmung Rohr DN15 Mineralwolle alukaschiert**
Wärmedämmung ohne Ummantelung, nach DIN 4140, haus-
und betriebstechnische Anlage, an Rohrleitung, DN 15,
Rohrverbindung als Pressverbindung, im Gebäude,
Oberkante Dämmung über Gelände/Fußboden bis 3,5 m,
Dämmung aus Mineralwolle, AS-Qualität, als Rohrschale,
Baustoffklasse DIN 4102-1 A (nichtbrennbar),
Wärmeleitfähigkeit 0,035 W/(mK) bei 40 Grad C
Mitteltemperatur DIN EN 12667, Dicke 20 mm, kaschiert
mit Alufolie, Verarbeitung nach Herstellerangabe.
Menge: 134,000 m

**2.2.70 Wärmedämmung Rohr DN20 Mineralwolle alukaschiert**
Wärmedämmung ohne Ummantelung, nach DIN 4140, haus-
und betriebstechnische Anlage, an Rohrleitung, DN 20,
Rohrverbindung als Pressverbindung, im Gebäude,
Oberkante Dämmung über Gelände/Fußboden bis 3,5 m,
Dämmung aus Mineralwolle, AS-Qualität, als Rohrschale,
Baustoffklasse DIN 4102-1 A (nichtbrennbar),
Wärmeleitfähigkeit 0,035 W/(mK) bei 40 Grad C
Mitteltemperatur DIN EN 12667, Dicke 20 mm, kaschiert
mit Alufolie, Verarbeitung nach Herstellerangabe.
Menge: 40,000 m

**2.2.71 Wärmedämmung Rohr DN25 Mineralwolle alukaschiert**
Wärmedämmung ohne Ummantelung, nach DIN 4140, haus-
und betriebstechnische Anlage, an Rohrleitung, DN 25,
Rohrverbindung als Pressverbindung, im Gebäude,
Oberkante Dämmung über Gelände/Fußboden bis 3,5 m,
Dämmung aus Mineralwolle, AS-Qualität, als Rohrschale,
Baustoffklasse DIN 4102-1 A (nichtbrennbar),
Wärmeleitfähigkeit 0,035 W/(mK) bei 40 Grad C
Mitteltemperatur DIN EN 12667, Dicke 30 mm, kaschiert
mit Alufolie, Verarbeitung nach Herstellerangabe.
Menge: 63,000 m

**2.2.72 Wärmedämmung Rohr DN32 Mineralwolle alukaschiert**
Wärmedämmung ohne Ummantelung, nach DIN 4140, haus-
und betriebstechnische Anlage, an Rohrleitung, DN 32,
Rohrverbindung als Pressverbindung, im Gebäude,
Oberkante Dämmung über Gelände/Fußboden bis 3,5 m,
Dämmung aus Mineralwolle, AS-Qualität, als Rohrschale,
Baustoffklasse DIN 4102-1 A (nichtbrennbar),
Wärmeleitfähigkeit 0,035 W/(mK) bei 40 Grad C
Mitteltemperatur DIN EN 12667, Dicke 30 mm, kaschiert
mit Alufolie, Verarbeitung nach Herstellerangabe.
Menge: 50,000 m

*Hinweis*
Dämmung Leitungen

**2.2.73 Wärmedämmung Rohr DN12 PE Schlauch 100%**
Wärmedämmung Rohr DN12 PE Schlauch 100%

Wärmedämmung zum Schutz vor Beschädigung bei
mechanischer Beanspruchung, nach DIN 4140, haus- und
betriebstechnische Anlage, an Rohrleitung, DN 12,
Rohrverbindung als Pressverbindung, im Gebäude,
Oberkante Dämmung über Gelände/Fußboden bis 3,5 m,
Dämmung aus geschlossenzelligem Polyethylen, als
Dämmschlauch geschlitzt,
Dämmstärke 100% nach EnEV, WLG 040, Verarbeitung nach
Herstellerangabe. Verkleben der Längsschlitze.
Menge: 320,000 m

**2.2.74 Wärmedämmung Rohr DN15 PE Schlauch 100%**
Wärmedämmung Rohr DN15 PE Schlauch 100%

Wärmedämmung zum Schutz vor Beschädigung bei
mechanischer Beanspruchung, nach DIN 4140, haus- und
betriebstechnische Anlage, an Rohrleitung, DN 15,
Rohrverbindung als Pressverbindung, im Gebäude,
Oberkante Dämmung über Gelände/Fußboden bis 3,5 m,
Dämmung aus geschlossenzelligem Polyethylen, als
Dämmschlauch geschlitzt,
Dämmstärke 100% nach EnEV, WLG 040, Verarbeitung nach
Herstellerangabe. Verkleben der Längsschlitze.
Menge: 52,000 m

**2.2.75 Wärmedämmung Rohr DN20 PE Schlauch 100%**
Wärmedämmung Rohr DN20 PE Schlauch 100%

Wärmedämmung zum Schutz vor Beschädigung bei
mechanischer Beanspruchung, nach DIN 4140, haus- und
betriebstechnische Anlage, an Rohrleitung, DN 20,
Rohrverbindung als Pressverbindung, im Gebäude,
Oberkante Dämmung über Gelände/Fußboden bis 3,5 m,
Dämmung aus geschlossenzelligem Polyethylen, als
Dämmschlauch geschlitzt,
Dämmstärke 100% nach EnEV, WLG 040, Verarbeitung nach
Herstellerangabe. Verkleben der Längsschlitze.
Menge: 19,000 m

**2.2.76 Wärmedämmung Rohr DN25 PE Schlauch 100%**
Wärmedämmung Rohr DN25 PE Schlauch 100%

Wärmedämmung zum Schutz vor Beschädigung bei
mechanischer Beanspruchung, nach DIN 4140, haus- und
betriebstechnische Anlage, an Rohrleitung, DN 25,
Rohrverbindung als Pressverbindung, im Gebäude,
Oberkante Dämmung über Gelände/Fußboden bis 3,5 m,
Dämmung aus geschlossenzelligem Polyethylen, als
Dämmschlauch geschlitzt,
Dämmstärke 100% nach EnEV, WLG 040, Verarbeitung nach
Herstellerangabe. Verkleben der Längsschlitze.
Menge: 4,000 m

**2.2.77 Wärmedämmung Rohr DN32 PE Schlauch 100%**
Wärmedämmung Rohr DN25 PE Schlauch 100%

Wärmedämmung zum Schutz vor Beschädigung bei
mechanischer Beanspruchung, nach DIN 4140, haus- und
betriebstechnische Anlage, an Rohrleitung, DN 32,
Rohrverbindung als Pressverbindung, im Gebäude,
Oberkante Dämmung über Gelände/Fußboden bis 3,5 m,
Dämmung aus geschlossenzelligem Polyethylen, als
Dämmschlauch geschlitzt,
Dämmstärke 100% nach EnEV, WLG 040, Verarbeitung nach
Herstellerangabe. Verkleben der Längsschlitze.
Menge: 4,000 m

*Hinweis*
Brandschutz Rohrleitungen

Die Verlegung erfolgt nach den technischen Reglen und V
orschriften des Herstellers. Die Rohrdurchführung erfol
gt durch eine Massivwand.

Rohrabschottung R90

Rohrabschottung zur Montage in Wand- und Decken-durchfü
hrungen von brennbaren Versorgungsleitungen (geschlosse
ne Systeme) <110 mm zur  Montage mit entsprechender Feu
erwiderstandsklasse.

Die Rohrabschottung verhindert einen Übertrag von Feuer
 und Rauch.

Hierzu ist die Conlit 150 Schale nach den entsprechende
n Herstellerrichtlinien zu verlegen und die Fugen entsp
rechend zu verfüllen.

Die ordnungsgemäße Ausführung ist vom Auftragnehmer nac
h Abschluss der Arbeitendurch eine Übereinstimmungserkl
ärung zu bescheinigen. Die Abschottung ist uaf das ents
prechende Leitungssystem abzustimmen.

Materialeigenschaften:
Baustoffklasse:  nichtbrennbar nach DIN 4102-1
Schmelzpunkt:  >1000°C nach DIN 4102-17
Rohdichte:  >150 kg/m3

In die Preise sind einzurechnen:
Transport zur und auf der Baustelle, Reservematerialien
, Zuschnittarbeiten, Montage, Kleimaterialien und Versc
hnitt.

 liefern und montieren

**2.2.78 Conlit Schale DN 12**
Conlit Schale DN 12

Rohrleitung:  15 mm
Menge: 7,000 m

**2.2.79 Conlit Schale DN 15**
Conlit Schale DN 15

Rohrleitung:  18 mm
Menge: 5,000 m

**2.2.80 Conlit Schale DN 20**
Conlit Schale DN 20

Rohrleitung:  22 mm
Menge: 3,000 m

**2.2.81 Conlit Schale DN 25**
Conlit Schale DN 25

Rohrleitung:  28 mm
Menge: 4,000 m

**2.2.82 Conlit Schale DN 32**
Conlit Schale DN 32

Rohrleitung:  35 mm
Menge: 2,000 m

### Bereich 3 Entwässerungsanlagen und Zubehör

#### Abschnitt 3.1 Entwässerungsleitungen und Zubehör

*Hinweis*
Entwässerungsleitungen

*Hinweis*
Vorbemerkung Abwasser
=====================

Geberit Silent-Pro hochschallgedämmtes
Abwasserstecksystem mit geprüften Schallwerten (LAFmax,
n)

von 17 dB(A) bis 27 dB(A), abhängig der Bauaufgabe,
entsprechend der DIN 4109 im diagonal darunterliegendem
Raum.

Für Entwässerungsanlagen von Gebäuden nach DIN EN 12056
in Verbindung mit DIN 1986 - 100. Geberit Silent-Pro Ro
hre und
Formstücke sind innerhalb von Gebäuden und erdverlegt
innerhalb der Gebäudestruktur (Anwendungskennzeichen
BD - Building / Drainage) in Anlehnung an
DIN EN 1451 - 1 geprüft und zugelassen.
(Zulassung Nr. Z-42.1-542)

Glattwandige Geberit Silent-Pro Rohre DN 50 bis DN 150
mit angeformten
Muffen und werkseitig vormontierter Lippendichtung aus
EPDM bestehen aus einem mineralgefüllten PP-MX
Rohr.

Die Geberit Silent-Pro Formstücke DN 50 bis DN 150 mit
angeformten Muffen und werkseitig vormontierter
Lippendichtung aus EPDM bestehen aus mineralgefüllten P
P-MX, mit
innen liegenden Rippen an der Muffe, mit visueller
Einstecktiefenkontrolle, sowie Markierung für einfache
Montageausrichtung.

Auf die Rohrdimension abgestimmte Rohrschellen mit Abst
andshalter und
Schalldämmeinlage für die Gleitbefestigung von Rohren
oder zur Festpunktbefestigung von Rohren.

Werkstoff: Polypropylen-Copolymer (PP-MX), mineralverst
ärkt,
halogenfrei
Längenausdehnung: 0,08 mm (m * K)
Temperaturbeständig: - 10°C bis 90°C, kurzzeitig 100°C
Baustoffklasse: Klasse E nach DIN EN 13501-1, normal en
tflammbar,
nicht brennend abtropfend,
Ringsteifigkeit: 4 KN/m² UV Beständigkeit: Lagerung im
Freien bis zu 2 Jahre

Verlegung nach Herstellerrichtlinien unter Einhaltung
der DIN EN 12056 und DIN 1986-100.

Für das ausgeschriebene Produkt liegt eine
Haftungsübernahmevereinbarung zwischen dem Hersteller
und dem ZVSHK bzw. dem BTGA vor.

Fabrikat: Geberit
Typ : Silent-Pro

Das Abwassersystem ist gemäß DIN 4109 gegen
Körperschallübertragung vom Baukörper zu trennen.

Passstücke bis zu einer Länge < 500 mm sowie Rohrschell
en
sind separat im LV ausgeschrieben.

Fabrikat: GEBERIT
Typ:  Silent-Pro

oder gleichwertig

Fabrikat:

'...'

Typ:

'...'

Alle zugeordneten Positionen verstehen sich mit
Lieferung und Montage der aufgeführten Leistungen
inklusive aller Klein- materialien.

**3.1.1 Silent-pro Rohr DN50**
Menge: 50,000 m

**3.1.2 Silent-pro Rohr DN70**
Menge: 1,000 m

**3.1.3 Silent-pro Rohr DN90**
Menge: 1,000 m

**3.1.4 Silent-pro Rohr DN100**
Menge: 125,000 m

**3.1.5 Silent-Pro Bogen DN50**
Silent-Pro Bogen DN50

verschiedene Winkelgrade
Menge: 56,000 St

**3.1.6 Silent-Pro Bogen DN70**
Silent-Pro Bogen DN70
verschiedene Winkelgrade
Menge: 1,000 St

**3.1.7 Silent-Pro Bogen DN90**
Silent-Pro Bogen DN90
verschiedene Winkelgrade
Menge: 1,000 St

**3.1.8 Silent-Pro Bogen DN100**
Silent-Pro Bogen DN100
verschiedene Winkelgrade
Menge: 68,000 St

**3.1.9 Silent-Pro Übergangsstück DN90/50 Reduktion exzentrisch**
Menge: 7,000 St

**3.1.10 Silent-Pro Abzweig DN50/50**
Silent-Pro Abzweig DN50/50
verschiedene Winkelgrade
Menge: 7,000 St

**3.1.11 Silent-Pro Abzweig DN100/50**
Silent-Pro Abzweig DN100/50
verschiedene Winkelgrade
Menge: 34,000 St

**3.1.12 Silent-Pro Abzweig DN100/90**
Silent-Pro Abzweig DN100/90
verschiedene Winkelgrade
Menge: 24,000 St

**3.1.13 Silent-Pro Reinigungsöffnung DN100**
*** Bedarfsposition ohne GB
Silent-Pro Reinigungsöffnung DN100
rund
Menge: 1,000 St

**3.1.14 Abwasserltg. HT-PP DN 50 schallgedämmt Vollwandrohr**
Abwasserleitung aus PP-Rohr DIN EN 1451-1,
heißwasserbeständig und schallgedämmt, als
Vollwandrohr, mineralverstärkt, DN 50, Verbindung mit
Steckmuffe, einschl. Dichtringen, Verlegung in
Gebäuden, Form- und Verbindungsstücke werden gesondert
vergütet, einschl. Rohrbefestigungen,
körperschallgedämmt DIN 4109, Montagehöhe über
Gelände/Fußboden bis 3,5 m.
Menge: 87,000 m

**3.1.15 Abwasserltg. HT-PP DN 75 schallgedämmt Vollwandrohr**
STLB-Bau 2011-10 044
Abwasserleitung aus PP-Rohr DIN EN 1451-1,
heißwasserbeständig und schallgedämmt, als
Vollwandrohr, mineralverstärkt, DN 75, Verbindung mit
Steckmuffe, einschl. Dichtringen, Verlegung in
Gebäuden, Form- und Verbindungsstücke werden gesondert
vergütet, einschl. Rohrbefestigungen,
körperschallgedämmt DIN 4109, Montagehöhe über
Gelände/Fußboden bis 3,5 m.
Menge: 1,000 m

**3.1.16 Abwasserltg. HT-PP DN 90 schallgedämmt Vollwandrohr**
STLB-Bau 2011-10 044
Abwasserleitung aus PP-Rohr DIN EN 1451-1,
heißwasserbeständig und schallgedämmt, als
Vollwandrohr, mineralverstärkt, DN 90, Verbindung mit
Steckmuffe, einschl. Dichtringen, Verlegung in
Gebäuden, Form- und Verbindungsstücke werden gesondert
vergütet, einschl. Rohrbefestigungen,
körperschallgedämmt DIN 4109, Montagehöhe über
Gelände/Fußboden bis 3,5 m.
Menge: 53,000 m

**3.1.17 Abwasserltg. HT-PP DN 110 schallgedämmt Vollwandrohr**
STLB-Bau 2011-10 044
Abwasserleitung aus PP-Rohr DIN EN 1451-1,
heißwasserbeständig und schallgedämmt, als
Vollwandrohr, mineralverstärkt, DN 110, Verbindung mit
Steckmuffe, einschl. Dichtringen, Verlegung in
Gebäuden, Form- und Verbindungsstücke werden gesondert
vergütet, einschl. Rohrbefestigungen,
körperschallgedämmt DIN 4109, Montagehöhe über
Gelände/Fußboden bis 3,5 m.
Menge: 50,000 m

*Hinweis*
Passstück

**3.1.18 Passstück HT-PP DN 50 schallgedämmt Vollwandrohr**
Passstück, für Abwasserleitung aus PP-Rohr DIN EN 1451-
1, heißwasserbeständig und schallgedämmt, als
Vollwandrohr, mineralverstärkt, DN 50.
Menge: 52,000 St

**3.1.19 Passstück HT-PP DN 75 schallgedämmt Vollwandrohr**
STLB-Bau 2011-10 044
Passstück, für Abwasserleitung aus PP-Rohr DIN EN 1451-
1, heißwasserbeständig und schallgedämmt, als
Vollwandrohr, mineralverstärkt, DN 75.
Menge: 1,000 St

**3.1.20 Passstück HT-PP DN 90 schallgedämmt Vollwandrohr**
STLB-Bau 2011-10 044
Passstück, für Abwasserleitung aus PP-Rohr DIN EN 1451-
1, heißwasserbeständig und schallgedämmt, als
Vollwandrohr, mineralverstärkt, DN 90.
Menge: 26,000 St

**3.1.21 Passstück HT-PP DN 110 schallgedämmt Vollwandrohr**
STLB-Bau 2011-10 044
Passstück, für Abwasserleitung aus PP-Rohr DIN EN 1451-
1, heißwasserbeständig und schallgedämmt, als
Vollwandrohr, mineralverstärkt, DN 110.
Menge: 17,000 St

*Hinweis*
Bogen

**3.1.22 Bogen HT-PP DN 50 schallgedämmt Vollwandrohr**
Bogen, für Abwasserleitung aus PP-Rohr DIN EN 1451-1,
heißwasserbeständig und schallgedämmt, als
Vollwandrohr, mineralverstärkt, DN 50.
Menge: 130,000 St

**3.1.23 Bogen HT-PP DN 75 schallgedämmt Vollwandrohr**
STLB-Bau 2011-10 044
Bogen, für Abwasserleitung aus PP-Rohr DIN EN 1451-1,
heißwasserbeständig und schallgedämmt, als
Vollwandrohr, mineralverstärkt, DN 75.
Menge: 1,000 St

**3.1.24 Bogen HT-PP DN 90 schallgedämmt Vollwandrohr**
STLB-Bau 2011-10 044
Bogen, für Abwasserleitung aus PP-Rohr DIN EN 1451-1,
heißwasserbeständig und schallgedämmt, als
Vollwandrohr, mineralverstärkt, DN 90.
Menge: 70,000 St

**3.1.25 Bogen HT-PP DN 110 schallgedämmt Vollwandrohr**
STLB-Bau 2011-10 044
Bogen, für Abwasserleitung aus PP-Rohr DIN EN 1451-1,
heißwasserbeständig und schallgedämmt, als
Vollwandrohr, mineralverstärkt, DN 110.
Menge: 40,000 St

*Hinweis*
Abzweig

**3.1.26 Abzweig HT-PP DN 50 schallgedämmt Vollwandrohr**
Abzweig, für Abwasserleitung aus PP-Rohr DIN EN 1451-
1, heißwasserbeständig und schallgedämmt, als
Vollwandrohr, mineralverstärkt, DN 50, 2. DN 50.
Menge: 18,000 St

**3.1.27 Abzweig HT-PP DN 75 schallgedämmt Vollwandrohr**
STLB-Bau 2011-10 044
Abzweig, für Abwasserleitung aus PP-Rohr DIN EN 1451-
1, heißwasserbeständig und schallgedämmt, als
Vollwandrohr, mineralverstärkt, DN 75, 2. DN 75.
Menge: 1,000 St

**3.1.28 Abzweig HT-PP DN 90 schallgedämmt Vollwandrohr**
STLB-Bau 2011-10 044
Abzweig, für Abwasserleitung aus PP-Rohr DIN EN 1451-
1, heißwasserbeständig und schallgedämmt, als
Vollwandrohr, mineralverstärkt, DN 90, 2. DN 90.
Menge: 1,000 St

**3.1.29 Abzweig HT-PP DN 110 schallgedämmt Vollwandrohr**
STLB-Bau 2011-10 044
Abzweig, für Abwasserleitung aus PP-Rohr DIN EN 1451-
1, heißwasserbeständig und schallgedämmt, als
Vollwandrohr, mineralverstärkt, DN 110, 2. DN 110.
Menge: 17,000 St

*Hinweis*
Übergangsrohr

**3.1.30 Übergangsstück HT-PP DN 75 schallgedämmt Vollwandrohr**
Übergangsstück, für Abwasserleitung aus PP-Rohr DIN EN
1451-1, heißwasserbeständig und schallgedämmt, als
Vollwandrohr, mineralverstärkt, DN 75.
Menge: 1,000 St

**3.1.31 Übergangsstück HT-PP DN 90 schallgedämmt Vollwandrohr**
STLB-Bau 2011-10 044
Übergangsstück, für Abwasserleitung aus PP-Rohr DIN EN
1451-1, heißwasserbeständig und schallgedämmt, als
Vollwandrohr, mineralverstärkt, DN 90.
Menge: 18,000 St

**3.1.32 Übergangsstück HT-PP DN 110 schallgedämmt Vollwandrohr**
STLB-Bau 2011-10 044
Übergangsstück, für Abwasserleitung aus PP-Rohr DIN EN
1451-1, heißwasserbeständig und schallgedämmt, als
Vollwandrohr, mineralverstärkt, DN 110.
Menge: 1,000 St

**3.1.33 Gumminippel DN50**
Gumminippel in DN 50

passend für Geberit Silent-PP
zum Anschluss an Metall und Kunststoffrohre
DN 40-50

Einheitspreis inkl. Material und Lohn.

oder gleichwertig

Fabrikat:

' ... '

Typ:

' ... '
Menge: 26,000 St

*Hinweis*
Rohrbefestigungen

**3.1.34 Rohrschelle gedämmt mit Gewindemuffe**
Rohrschelle gedämmt mit Gewindemuffe,

für Entwässerungsleitung DN 50 - 100

Rohraufhängung als Rohrschelle, aus verzinktem Stahl,
für eine axiale Dehnungsaufnahme bis 20 mm, mit
schalldämmenden Einlagen, Anforderungen entprechend
DIN 4109,Länge Aufhängung bis 0,5 m
Menge: 350,000 St

*Hinweis*
Brandschott

**3.1.35 Rohrschott 90 Plus DN 50 für Silent-Pro Entwässerungssteme**
*** Bedarfsposition ohne GB
Rohrschott 90  Plus DN 50
für Geberit-Pro Entwässerungssteme

oder gleichwertig

Fabrikat:

' ... '

Typ:

' ... '
Menge: 1,000 St

**3.1.36 Rohrschott 90 Plus DN 110 für Silent-Pro Entwässerungssteme**
Rohrschott 90 Plus DN 110
für Silent-Pro Entwässerungssteme

oder gleichwertig

Fabrikat:

' ... '

Typ:

' ... '
Menge: 67,000 St

*Hinweis*
Dämmmaterial

**3.1.37 Körperschalldämmung von Schmutzwasserleitungen DN 50**
Dämmung von Schmutzwasserleitungen DN 50
Körperschalldämmung  zur  akustischen  Entkoppelung der
Kunststoff-Abwasserleitungen vom  Baukörper,
Abwasserschlauch aus
hochelastischem,geschlossenenzelligem Polyethylen
Weichschaum ungeschlitzt für Abwasserrohr SML/HT
DN 50 Tuff Qualität 100 prozentig HFCKW- und
FCKW-freiWärmeleitzahl-Rechenwert: gemäß DIN
52613Temperatureinsatzbereich: bis 90
GradMitteltemperatur: 10 Grad (0,036 W/mK),40 Grad
(0,040 W/mK) Baustoffklasse: DIN-EN 4102, Euroklasse E
(vormals B 2) allgemeine bauaufsichtliche Zulassung:
Z-23.14-1032

Isolierstärke: 5 mm
Farbe: rot

Inkl. Dämmung von Schmutzwasserformteilen wie Bögen,
Abzweige und Übergänge.

ausgeschrieben:

  Fabrikat:  CONEL
  Modell:  FLEX PE
  Artikel-Nr.: CLIPEP550

oder gleichwertig

Fabrikat:

' ... '

Typ:

' ... '
Menge: 140,000 m

**3.1.38 Körperschalldämmung von Schmutzwasserleitungen DN 90**
Dämmung von Schmutzwasserleitungen DN 110
Körperschalldämmung  zur  akustischen  Entkoppelung der
Kunststoff-Abwasserleitungen vom  Baukörper,
Abwasserschlauch aus
hochelastischem,geschlossenenzelligem Polyethylen
Weichschaum ungeschlitzt für Abwasserrohr SML/HT
DN 50 Tuff Qualität 100 prozentig HFCKW- und
FCKW-freiWärmeleitzahl-Rechenwert: gemäß DIN
52613Temperatureinsatzbereich: bis 90
GradMitteltemperatur: 10 Grad (0,036 W/mK),40 Grad
(0,040 W/mK) Baustoffklasse: DIN-EN 4102, Euroklasse E
(vormals B 2) allgemeine bauaufsichtliche Zulassung:
Z-23.14-1032

Isolierstärke: 5 mm
Farbe: rot

Inkl. Dämmung von Schmutzwasserformteilen wie Bögen,
Abzweige und Übergänge.

ausgeschrieben:

  Fabrikat:  CONEL
  Modell:  FLEX PE
  Artikel-Nr.: CLIPEP590

oder gleichwertig

Fabrikat:

' ... '

Typ:

' ... '
Menge: 53,000 m

**3.1.39 Körperschalldämmung von Schmutzwasserleitungen DN 100**
Dämmung von Schmutzwasserleitungen DN 110
Körperschalldämmung  zur  akustischen  Entkoppelung der
Kunststoff-Abwasserleitungen vom  Baukörper,
Abwasserschlauch aus
hochelastischem,geschlossenenzelligem Polyethylen
Weichschaum ungeschlitzt für Abwasserrohr SML/HT
DN 50 Tuff Qualität 100 prozentig HFCKW- und
FCKW-freiWärmeleitzahl-Rechenwert: gemäß DIN
52613Temperatureinsatzbereich: bis 90
GradMitteltemperatur: 10 Grad (0,036 W/mK),40 Grad
(0,040 W/mK) Baustoffklasse: DIN-EN 4102, Euroklasse E
(vormals B 2) allgemeine bauaufsichtliche Zulassung:
Z-23.14-1032

Isolierstärke: 5 mm
Farbe: rot

Inkl. Dämmung von Schmutzwasserformteilen wie Bögen,
Abzweige und Übergänge.

ausgeschrieben:

  Fabrikat:  CONEL
  Modell:  FLEX PE
  Artikel-Nr.: CLIPEP5110

oder gleichwertig

Fabrikat:

' ... '

Typ:

' ... '
Menge: 185,000 m

**3.1.40 Anschluss Dachentlüftung**
Anschluss an Dachentlüftung herstellen,
inkl. aller erforderlichen Kleinmaterial DN 70-100
Menge: 17,000 St

**3.1.41 Anschluss an Schmutzwassergrundleitung DN 100-125**
Anschluss an Schmutzwassergrundleitung DN 100-125
SML oder KG,
einschl. des erforderlichen Kleinmaterials und
entfernen von Verschmutzung und der
Muffenstopfen.
Menge: 8,000 St

**3.1.42 Übergangsspannverbinder Silent-Pro auf SML**
Übergangsspannverbinder Silent-Pro auf SML

oder gleichwertig

Fabrikat:

' ... '

Typ:

' ... '
Menge: 25,000 St

### Bereich 4 Einrichtungsgegenstände und Zubehör

#### Abschnitt 4.1 Einrichtungsgegenstände und Zubehör

*Hinweis*
Wandhängende WC- Anlage

**4.1.1 Wandtiefspül-WC Connect, 360x540x340mm, Weiß**
Wandtiefspül-WC Connect, 360x540x340mm, Weiß

Wandtiefspül-WC aus Kristallporzellan. DIN EN 997.
Glasierter geschlossener Spülrand. Für Unterputz-
Spülkasten ab 4,5 Liter Inhalt und Unterputz-
Druckspüler G3/4. Befestigung mit 2 Stockschrauben M12
x 150 mm (K710867) bei Massiv-Mauerstärke von mind.
120 mm oder Tragegerüst bei schwächeren Wänden.

Einlauf: hinten
Abgang: waagerecht verdeckt
Norm: DIN EN 997 CL1-6AC/5A, DIN EN 33
Farbe: Weiß (Alpin)
Außenmaße (BxTxH): 360x540x340 mm
Rückwand Breite: 285 mm
Abstand vorne / Mitte Sitzbefestigung: 430 mm
Abstand Sitzbefestigung: 155 mm
Gewicht: 22,3 kg

Hersteller: Ideal Standard
Serie: Connect
Artikel-Nr.: E823201

Inkl. Befestigungsmaterial

oder gleichwertig

Fabrikat:

' ... '

Typ:

' ... '
Menge: 21,000 St

**4.1.2 WC-Sitz Connect, Weiß**
WC-Sitz Connect, Weiß

WC-Sitz aus Duroplast. Scharniere aus Edelstahl.
Farbe: Weiß (Alpin)
Außenmaße (BxTxH): 365x430x45 mm
Gewicht: 2,5 kg

Hersteller: Ideal Standard
Serie: Connect
Artikel-Nr.: E712801

Inkl. Befestigungsmaterial

oder gleichwertig

Fabrikat:

' ... '

Typ:

' ... '
Menge: 21,000 St

**4.1.3 Duravit Wand-WC Starck 3 Vital 700 mm Tiefspüler, barrierefrei, weiss**
Duravit Wand-WC Starck 3 Vital 700 mm Tiefspüler,
barrierefrei, weiss

Duravit Wand-WC Starck 3 Vital Tiefspüler aus
Sanitärkeramik 360x700x320mm, barrierefrei für 6 Liter
Spülwasser
Bestellnummer: 2203090000 Farbe: 00 Weiss
EAN: 4021534278549

Farbe:  Weiß

Typ:  Duravit Wand-WC Starck 3 Vital 700 mm Tiefspüler

oder gleichwertig

Fabrikat:

' ... '

Typ:

' ... '
Menge: 5,000 St

**4.1.4 Duravit WC-Sitz Starck 3 Vital, mit Winkelpuffern,Scharniere edelstahl ,weiss**
Duravit WC-Sitz Starck 3 Vital, mit
Winkelpuffern,Scharniere edelstahl,weiss

Farbe:  weiß

Duravit WC-Sitz Starck 3 Vital aus Kunststoff, ohne
Absenkautomatik mit Winkelpuffern und durchgehender
Scharnierwelle, Scharniere edelstahl
Bestellnummer:  Farbe: 00 Weiss
EAN: 4021534297137

oder gleichwertig

Fabrikat:

' ... '

Typ:

' ... '
Menge: 5,000 St

**4.1.5 Schallschutzset f.Wand-WC-Anlagen**
Menge: 26,000 St

**4.1.6 BetPl. Sigma20, für 2-Mengen-Sp. weiß / mattchrom / mattchrom**
*** Grundposition ZZ 001.0
BetPl. Sigma20, für 2-Mengen-Sp. weiß / mattchrom /
mattchrom

Geberit Betätigungsplatte Sigma20, für 2-Mengen-Spülung

Verwendungszwecke
- Zur Spülauslösung bei Geberit Sigma
UP-Spülkästen

Eigenschaften
- Betätigung von vorne
- Drückerstangen schallgedämmt,
werkzeuglose Schnelleinstellung

Technische Eigenschaften
- Mehrfachfarbe/-oberfläche: Platte:
weiß; Designringe und Tasten:
mattverchromt
- Werkstoffbezeichnung: Kunststoff
- Nettogewicht: 0,344 kg
- Betätigungskraft (N): < 20 N
- B / Breite (cm): 24,6 cm
- H / Höhe (cm): 16,4 cm
- T / Tiefe (cm): 1,2 cm

Fabrikat: Geberit
Typ: Sigma20
Artikel-Nr.: 115.882.KL.1

oder gleichwertig

Fabrikat:

' ... '
Typ:

' ... '
Menge: 26,000 St

**4.1.7 Betätigungsplatte weiß-alpin für 2-Mengen-Spülung**
*** Wahlposition ZZ 001.1
Betätigungsplatte weiß-alpin für 2-Mengen-Spülung

Einsatzbereich:
- Für 2-Mengen-Spülung passend zu angebotenen
Spülkästen

Eigenschaften:
- Betätigung von vorne
- Drückerstangen schallgedämmt, werkzeuglose
Schnelleinstellung

Lieferumfang
- Befestigungsrahmen
- 2 Drückerstangen
- 2 Distanzbolzen
- Befestigungsmaterial

Fabrikat:  Geberit
Typ:  Sigma 01
Artikel Nr.:  115.770.11.5

oder gleichwertig

Fabrikat:

' ... '
Typ:

' ... '
Menge: 26,000 St

*Hinweis*
Dusche

**4.1.8 KESSEL-Objektablauf Practicus DN50 senkr.,Dünnbett.,Designrost Kessel**
KESSEL-Objektablauf Practicus
DN50 senkr.,Dünnbett.,Designrost Kessel
KESSEL-Bodenablauf "Practicus" Neu
System 125
aus PP, schallhemmend, mit
herausnehmbarem Geruchsverschluss,
Lippendichtung und
Bauzeitschutzabdeckung.
Schallschutz: Nach Messung des
Fraunhofer Instituts Stuttgart:
Boden-/Deckenablauf Practicus:
- nach DIN 4109 >= 18 dB (A)
- nach VDI 4100 SST III >= 15 dB (A)
Variofix-Dünnbettaufsatz aus
Kunststoff, für alternative Abdichtung,
Rost und Rahmen aus Edelstahl, Rost im
Schlitz-Design mit Lock & Lift-
System, gleichzeitige Verriegelung und
Entnahmeeinrichtung, höhen- und
seitenverstellbar zur Anpassung an das
Fliesenraster.

Norm: DIN EN 1253
Ausführung: mit Anschlussrand
Dimension: DN 50 (DA 50 mm)
Auslauf: 90Grad (senkrecht)

Rostgröße: 120 x 120 mm
Fliesenstärke: max. 21 mm
Höhenverstellbereich: 10 - 23 mm
Belastungsklasse: L 15 (1,5 t)

Fabrikat: Kessel
KESSEL-Objektablauf Practicus DN50
senkr.,Dünnbett.,Designrost Kessel
Artikelnummer 45250.53

oder gleichwertig

Fabrikat:

' ... '

Typ:

' ... '
Menge: 25,000 St

**4.1.9 KESSEL-Brandschutzeinsatz Fire-Kit 100, für DN 50, 70, 80**
KESSEL-Brandschutzeinsatz
Fire-Kit 100, für DN 50, 70, 80
KESSEL-Brandschutzeinsatz Fire-Kit 100,
für DN 50, 70, 80

Brandschutzeinsatz Fire-Kit 100 für
Feuerwiderstandsklasse F120, F90,
F60 und F 30 nach DIN 4102-11.
Zulassungsnummer: Z-19.17-1719
Nachrüstbar für alle senkrechten
Bodenabläufe System 100/125:
Practicus aus PP DN 50, DN 70
Ecoguss DN 50, DN 70, DN 80
Ferrofix aus Edelstahl DN 70

Fabrikat: Kessel
KESSEL-Brandschutzeinsatz Fire-Kit 100, für DN 50, 70,
80
Artikelnummer 48099

oder gleichwertig

Fabrikat:

' ... '

Typ:

' ... '
Menge: 25,000 St

**4.1.10 KESSEL-Haarsieb für Badabläufe System125**
ACO ShowerDrain Haarsieb zu Duschrinnen E-line Haarsieb

KESSEL-Haarsieb
für Badabläufe System125
KESSEL-Haarsieb System 125
aus Kunststoff, zum Einlegen in alle
KESSEL-Aufsatzstücke System 125.

Fabrikat: Kessel
KESSEL-Haarsieb für Badabläufe System125
Artikelnummer 48700

oder gleichwertig

Fabrikat:

' ... '

Typ:

' ... '
Menge: 25,000 St

**4.1.11 hansgrohe Grundkörper iBox universal #01800180**
hansgrohe Grundkörper iBox universal #01800180

hansgrohe Grundkörper iBox universal
Art.Nr. 01800180

oder gleichwertig

Fabrikat:

' ... '

Typ:

' ... '
Menge: 25,000 St

**4.1.12 Hansgrohe Focus Einhebel-Brausemischer Unterputz chrom**
*** Grundposition ZZ 002.0
Hansgrohe Focus Einhebel-Brausemischer Unterputz chrom

Merkmale:

· 1 Verbraucher
· Anschlussart: Grundkörper
· Betriebsdruck: min. 1 bar / max. 10 bar
· Keramikmischsystem
· Temperaturbegrenzung einstellbar
· Lieferumfang: Rosette, Griff, Hülse, Funktionsblock

Oberfläche: chrom
Hansgrohe Focus Einhebel-Brausemischer Unterputz chrom
Art.Nr. 31965000

oder gleichwertig

Fabrikat:

' ... '

Typ:

' ... '
Menge: 25,000 St

**4.1.13 Hansgrohe Talis Einhebel-Brausemischer Unterputz chrom**
*** Wahlposition ZZ 002.1
Hansgrohe Talis S Einhebel-Brausemischer Unterputz
chrom

Merkmale:

· Anschlussart: Grundkörper
· Keramikmischsystem
· Temperaturbegrenzung einstellbar
· Lieferumfang: Rosette, Griff, Hülse, Funktionsblock

Oberfläche: chrom
Hansgrohe Talis S Einhebel-Brausemischer Unterputz
chrom
Art.Nr. 72605000

oder gleichwertig

Fabrikat:

' ... '

Typ:

' ... '
Menge: 1,000 St

**4.1.14 hansgrohe Croma 100 Brauseset Multi mit Brausestange 90 cm und Seifens chale Chrom**
hansgrohe Croma 100 Brauseset Multi mit Brausestange
90 cm und Seifenschale
Produkteigenschaften:
- besteht aus: Handbrause, Brausestange,
Brauseschlauch, Handbrausehalterung, Seifenschale
- Brausekopfgröße: 100 mm
- Strahlart: Rain, MonoRain, Massagestrahl
- Strahlartenumstellung durch drehbare Strahlscheibe
- brauseseitiger Drehwirbel gegen lästiges Verdrehen
des Brauseschlauches
- Neigungswinkel um 90° verstellbar,
Handbrausehalterung schwenkt nach links und rechts
sowie oben und unten
- maximale Durchflussmenge bei 3 bar: 19 l/min
- Mindestfließdruck: 1 bar
- Brausestangendurchmesser: 22 mm
- Profil Steigrohr: rund
- Wandstützen aus Kunststoff
- Wandbefestigung: Schraubbefestigung

Farbe/Oberfläche: Chrom

Ausladung gesamt: 261
Höhe gesamt: 997 mm

Hersteller: Hansgrohe
Marke: hansgrohe
Serie: Croma 100
Artikel-Nr.: 27774000

liefern und montieren

Fabrikat:

' ... '

Typ:

' ... '
Menge: 25,000 St

**4.1.15 Fixfit E Schlauchanschluss ohne Rückflussverhinderer**
Fixfit E Schlauchanschluss
ohne Rückflussverhinderer
chrom Art. Nr. 27454000

- Anschlusswinkel aus Metall

technische Variante:
- Fixfit E Schlauchanschluss mit
Rückflussverhinderer chrom

Art. Nr. 27458000

oder gleichwertig

Fabrikat:

' ... '

Typ:

' ... '
Menge: 25,000 St

**4.1.16 Duschtrennwand Duka Vela 2000 Ecklösung mit zwei Schwenktüren mit Fixt eilen**
Duschtrennwand Duka Vela 2000
Ecklösung mit zwei Schwenktüren mit Fixteilen
und Ausgleichsprofilen

Eckkabine bestehend aus
2 x Pendelelement,
2 x Fixteil, 2 Stütze

Eckkabine Pendeltür 1-tlg.,
einzelne Hälften
Die linke Seite muss mit der rechten Seite
kombiniert werden.
1 Pendelelement, 1 Fixteil, 1 Stütze

als Ecklösung

Öffnung nach innen und aussen
Ausführung in Einscheiben-Sicherheitsglas

inkl. Schwallleiste

links oder rechts:
1 x Schwenkelement mit Fixteil:
900 mm x 2.000 mm mit Stütze

1 x Schwenkelement mit Fixteil:
660 mm x 2.000 mm mit Stütze

Profil: silber matt
Glas: ESG Kristallglas satiniert ST10

Fabrikat: Duka
Modell: Duka Vela 2000

Inkl. Aufmaß und Montage!

oder gleichwertig

Fabrikat:

' ... '

Typ:

' ... '
Menge: 7,000 St

**4.1.17 Duschtrennwand Duka Vela 2000 Ecklösung mit zwei Schwenktüren mit Fixt eilen**
Duschtrennwand Duka Vela 2000
Ecklösung mit zwei Schwenktüren mit Fixteilen
und Ausgleichsprofilen

Eckkabine bestehend aus
2 x Pendelelement,
2 x Fixteil, 2 Stütze

Eckkabine Pendeltür 1-tlg.,
einzelne Hälften
Die linke Seite muss mit der rechten Seite
kombiniert werden.
1 Pendelelement, 1 Fixteil, 1 Stütze

als Ecklösung

Öffnung nach innen und aussen
Ausführung in Einscheiben-Sicherheitsglas

inkl. Schwallleiste

links oder rechts:
1 x Schwenkelement mit Fixteil:
600 mm x 2.000 mm mit Stütze

1 x Schwenkelement mit Fixteil:
760 mm x 2.000 mm mit Stütze

Profil: silber matt
Glas: ESG Kristallglas satiniert ST10

Fabrikat: Duka
Modell: Duka Vela 2000

Inkl. Aufmaß und Montage!

oder gleichwertig

Fabrikat:

' ... '

Typ:

' ... '
Menge: 8,000 St

**4.1.18 Duschtrennwand Duka Vela 2000 Ecklösung mit zwei Schwenktüren mit Fixt eilen**
Duschtrennwand Duka Vela 2000
Ecklösung mit zwei Schwenktüren mit Fixteilen
und Ausgleichsprofilen

Eckkabine bestehend aus
2 x Pendelelement,
2 x Fixteil, 2 Stütze

Eckkabine Pendeltür 1-tlg.,
einzelne Hälften
Die linke Seite muss mit der rechten Seite
kombiniert werden.
1 Pendelelement, 1 Fixteil, 1 Stütze

als Ecklösung

Öffnung nach innen und aussen
Ausführung in Einscheiben-Sicherheitsglas

inkl. Schwallleiste

links oder rechts:
2 x Schwenkelement mit Fixteil:
800 mm x 2.000 mm mit Stütze

Profil: silber matt
Glas: ESG Kristallglas A10

Fabrikat: Duka
Modell: Duka Vela 2000

Inkl. Aufmaß und Montage!

oder gleichwertig

Fabrikat:

' ... '

Typ:

' ... '
Menge: 5,000 St

**4.1.19 Duschtrennwand Duka Vela 2000 Nischenlösung mit Schwenktür und Fixteil**
Duschtrennwand Duka Vela 2000
Nischenlösung mit Schwenktür und Fixteil
und Ausgleichsprofilen

Eckkabine bestehend aus
1 x Pendelelement,
1 x Fixteil, 1 Stütze

Pendeltür 1-teilig geeignet für Einbau in Nische, mit
Seitenwand Art. V6S oder mit verkürzter Seitenwand Art
V6SV 1 Pendelelement, 1 Fixteil, 1 Stütze
als Nischenlösung

Öffnung nach innen und aussen
Ausführung in Einscheiben-Sicherheitsglas

inkl. Schwallleiste

Gesamtbreite: 1.100 mm

rechts:
1 x Fixteil:
400 mm x 2.000 mm mit Stütze

links 1 x Schwenkelement:
700 mm x 2.000 mm

Profil: silber matt
Glas: ESG Kristallglas satiniert ST10

Fabrikat: Duka
Modell: Duka Vela 2000

Inkl. Aufmaß und Montage!

oder gleichwertig

Fabrikat:

' ... '

Typ:

' ... '
Menge: 1,000 St

**4.1.20 Cavere Duschvorhangstange 1.500 mm**
Cavere Duschvorhangstange 1.500 mm

a1/a2 = 1500 mm, Ø 20 mm, mit 25 Vorhangringen
auf Maß kürzbar, aus Aluminium, kratzfeste
Pulverbeschichtung mit antibakteriellem Schutz, in den
Cavere® Farben, mit Nylon-Vorhangringen 16, 19, 67.
Wandanschluß mit axialer
Befestigungsschraube,Lieferung mit Edelstahl Torx-
Schrauben Ø 6 x 70 mm und Dübeln für Vollbaustoffe.
Deckenabhängung separat bestellen. Nylon-Vorhangringe
können nachbestellt werden und sind auch in den
weiteren Normbau Nylon-Farben lieferbar.

inkl. Befestigungsmaterial

Hersteller: Normbau
Serie: Cavere Duschvorhangstange 1.500 mm
Artikel-Nr.: 7382150

oder gleichwertig

Fabrikat:

' ... '

Typ:

' ... '
Menge: 4,000 St

**4.1.21 Cavere Deckenabhängung zur Rohdecke**
Cavere Deckenabhängung zur Rohdecke

Länge max. 1000 mm, Ø 8 mm,
wird auf Maß gefertigt, auch bauseits auf Maß kürzbar,
aus Stahl, mit Anschluß an Deckenabhängung,
Rohdeckenanschluß mit axialer Befestigungsschraube.
Lieferung mit Edelstahl Torx-Schrauben Ø 6 x 70 mm und
Dübeln für Vollbaustoffe.

inkl. Befestigungsmaterial

Hersteller: Normbau
Serie: Cavere Deckenabhängung zur Rohdecke
Artikel-Nr.: 6801324

oder gleichwertig

Fabrikat:

' ... '

Typ:

' ... '
Menge: 4,000 St

**4.1.22 Cavere Duschvorhang, 3600 x 2000 mm, 019**
Cavere Duschvorhang, 3600 x 2000 mm, 019

Duschvorhang, Höhe 2000 mm, Breite 3600 mm, für
Duschvorhangstangen bis 3000 mm Gesamtlänge und einer
Schenkellänge von 1500 mm, mit 25 Ösen.
Aus 100% Polyester, dauerhaft antibakteriell,
fungizid. Waschbar bis 40 Grad, schnelltrocknend,
wasserabweisend. Mit vernickelten Messing-Ösen für
Vorhangringe, mit umlaufendem Saum und beschichtetem
Bleiband. Auf Anfrage: auch Sondermaße lieferbar.
Farbe 019, weiß

inkl. Befestigungsmaterial

Hersteller: Normbau
Serie: Cavere Duschvorhang, 3600 x 2000 mm, 019
Artikel-Nr.: 0787390019

oder gleichwertig

Fabrikat:

' ... '

Typ:

' ... '
Menge: 4,000 St

**4.1.23 Cavere Duschhandlauf mit verschiebbarer Brausehalterstange, 1050 x 750 x 1200 mm links**
Cavere Duschhandlauf mit verschiebbarer
Brausehalterstange, 1050 x 750 x 1200 mm links

aus Aluminium, mit kratzfester Pulverbeschichtung mit
antibakteriellem Schutz. In den Cavere® Farben.
Verschiebbare Brausestange mit Brausehalter, mit
stufenloser und leichtgängiger Höhen- und
Winkeleinstellung, wartungsfrei mit selbstjustierender
Klemmkraft, seitlich gelagerter Bedienhebel zur
Einhandbetätigung ohne Drehbewegung, Aufnahmekonus
passend für unterschiedliche Handbrausen, Handlauf mit
trigonometrischer Griffkontur zum ergonomischen
Abstützen und Greifen. Links und rechts einsetzbar.
Zum Einhängen von Einhängesitzen 700.847... .
Verdeckte Verschraubung. Lieferung mit Edelstahl Torx-
Schrauben Ø 6 x 70 mm und Dübel für Vollbaustoffe.

inkl. Befestigungsmaterial

Hersteller: Normbau
Serie: Cavere Duschhandlauf mit verschiebbarer
Brausehalterstange, 1050 x 750 x 1200 mm

Artikel-Nr.: 7486107

oder gleichwertig

Fabrikat:

' ... '

Typ:

' ... '
Menge: 3,000 St

**4.1.24 Cavere Duschhandlauf mit verschiebbarer Brausehalterstange, 1050 x 750 x 1200 mm rechts**
Cavere Duschhandlauf mit verschiebbarer
Brausehalterstange, 1050 x 750 x 1200 mm rechts

aus Aluminium, mit kratzfester Pulverbeschichtung mit
antibakteriellem Schutz. In den Cavere® Farben.
Verschiebbare Brausestange mit Brausehalter, mit
stufenloser und leichtgängiger Höhen- und
Winkeleinstellung, wartungsfrei mit selbstjustierender
Klemmkraft, seitlich gelagerter Bedienhebel zur
Einhandbetätigung ohne Drehbewegung, Aufnahmekonus
passend für unterschiedliche Handbrausen, Handlauf mit
trigonometrischer Griffkontur zum ergonomischen
Abstützen und Greifen. Links und rechts einsetzbar.
Zum Einhängen von Einhängesitzen 700.847... .
Verdeckte Verschraubung. Lieferung mit Edelstahl Torx-
Schrauben Ø 6 x 70 mm und Dübel für Vollbaustoffe.

inkl. Befestigungsmaterial

Hersteller: Normbau
Serie: Cavere Duschhandlauf mit verschiebbarer
Brausehalterstange, 1050 x 750 x 1200 mm

Artikel-Nr.: 7486108

oder gleichwertig

Fabrikat:

' ... '

Typ:

' ... '
Menge: 1,000 St

**4.1.25 Cavere Klappsitz 7844381 vario, einhängbar, mit Grundplatte**
*** Bedarfsposition ohne GB
Cavere Klappsitz 7844381 vario, einhängbar, mit
Grundplatte

380 x 450 mm
aus Aluminium, mit kratzfester Pulverbeschichtung mit
antibakteriellem Schutz. In den Cavere® Farben, mit
anthrazitfarbenem Polster aus PUR-Integralschaum. Mit
korrosionsfreiem durchgehendem Metallkern,
wartungsfreier Bremse. Arretiert im hochgeklappten
Zustand, Platz sparend, mit einer Ausladung von 97 mm.
Einfache Montage oder Demontage durch Einhängen in die
Grundplatte, Grundplatte aus Edelstahl, verdeckte
Verschraubung. Belastbar bis 150 kg. Lieferung mit
Innensechskantschlüssel. Das Montageset ist
entsprechend der Wandbeschaffenheit festzulegen und
separat zu bestellen. Je nach Beschaffenheit empfehlen
wir das Montageset 7470010, 747020, 747030, 7470030,
747040 oder 747050.

inkl. Befestigungsmaterial

Hersteller: Normbau
Serie: Cavere Klappsitz 7844381 vario, einhängbar, mit
Grundplatte
Artikel-Nr.: 7844381

oder gleichwertig

Fabrikat:

' ... '

Typ:

' ... '
Menge: 1,000 St

**4.1.26 Montageset, 7470 010**
Montageset, 7470 010

zur Montage von Stützklappgriffen, Wandstützgriffen,
Duschklappsitzen und Rückenlehnen mit Montageplatten
an Leichtbauwänden aus Gipskarton, Spanplatten,
Hartfaserplatten mit einer Hinterfütterung aus mind.
20 mm dickem mehrschichtverleimtem Holz, oder bei
Vorwandinstallationen mit integrierter
Befestigungsplatte aus mehrschichtverleimtem Holz von
gängigen Herstellern.
Lieferung von 4 Spanplattenschrauben 10 x 90 mm (Torx
T40) aus Edelstahl A2-AISI 304.
Zur Bestimmung des geeigneten Befestigungsmaterials
muss der Verankerungsgrund geprüft werden. Das
Montagematerial ist bauaufsichtlich zugelassen. Vor
der Montage muss die Montageanleitung beachtet werden.
Die Montage ist vom Fachmann auszuführen.

Hersteller: Normbau
Serie: Cavere Montageset, 7470 010
Artikel-Nr.: 7470010

oder gleichwertig

Fabrikat:

' ... '

Typ:

' ... '
Menge: 4,000 St

**4.1.27 Duschablage zur Wandbefestigung, 338 x 150 x 80 mm**
Duschablage zur Wandbefestigung, 338 x 150 x 80 mm

338 x 150 x 80 mm, aus Aluminium, großzügige
Ablagefläche 370 cm2, mit kratzfester
Pulverbeschichtung mit antibakteriellem Schutz, in den
Cavere® Farben. Mit 80 mm hohem Ablagekorb mit
Haltebügel, geschlitzter Metallboden für einen
optimalen Wasserablauf, montagefreundliche Befestigung
für Wandmontage, verdeckte Verschraubung.
Lieferung mit Edelstahl Torx-Schrauben Ø 5 x 60 mm und
Dübel für Vollbaustoffe.

Hersteller: Normbau
Serie: Cavere Duschablage zur Wandbefestigung, 338 x
150 x 80 mm
Artikel-Nr.: 7510350

oder gleichwertig

Fabrikat:

' ... '

Typ:

' ... '
Menge: 4,000 St

*Hinweis*
Waschtische

**4.1.28 HEWI Waschtisch, Überlauf, eckige Mulde, 650x550mm, 1 HL**
HEWI Waschtisch, Überlauf, eckige Mulde, 650x550mm, 1
HL

Waschtisch
- aus Mineralguss mit porenfreier Oberfläche,
alpinweiß
- mit Ablagefläche und tiefem rechteckigem Becken mit
großzügigen Radien
- integrierte Haltemöglichkeit seitlich, als
Handtuchhalter nutzbar
- unterfahrbar nach DIN 18040 und ÖNORM B1600/1601
- 650 mm breit und 550 mm tief
- für Einlocharmatur vorgerichtet
- mit Überlauf
- belastbar nach DIN EN 14688
- für Stockschraubenbefestigung
- CE-Kennzeichnung nach Bauprodukteverordnung Nr.
305/2011

Artikel: HEWI 950.11.141

inkl. Befestigungsmaterial und Schallschutzset für
Waschtische

oder gleichwertig

Fabrikat:

' ... '

Typ:

' ... '
Menge: 5,000 St

**4.1.29 Renova Plan Waschtisch, 60x48cm, m. Hl., m. Ül., weiß**
Renova Plan Waschtisch, 60x48cm, m. Hl., m. Ül., weiß

Geberit Renova Plan Waschtisch

Eigenschaften
- Unterbaufähig
- Reduzierte Randhöhe
- Gerade Wandanbindung erlaubt mehr
Ablagefläche auf der Hahnlochbank
- Modernes eckiges Design setzt klare
Akzente
- Komplett geschlossener Überlaufkanal
- 10 Jahre Nachkaufgarantie

Technische Eigenschaften
- Farbe: weiß
- Werkstoff: Sanitärkeramik
- Hahnloch: mittig
- Überlauf: sichtbar
- B / Breite (cm): 60 cm
- H / Höhe (cm): 18,5 cm
- T / Tiefe (cm): 48 cm
- Gewicht: 10,000 kg

Fabrikat: Geberit
Typ: Renova Plan
Artikel-Nr.: 501.636.00.1

inkl. Befestigungsmaterial

oder gleichwertig

Fabrikat:

' ... '

Typ:

' ... '
Menge: 21,000 St

**4.1.30 Hansgrohe Focus Einhebel-Waschtischmischer 100**
*** Grundposition ZZ 003.0
Hansgrohe Focus Einhebel-Waschtischmischer 100 mit
Zugstangen-Ablaufgarnitur chrom

Merkmale:

· ComfortZone 100
· Ausladung 119 mm
· Normalstrahl
· Durchflussmenge: 5 l/min
· Keramikmischsystem
· Temperaturbegrenzung einstellbar
· Zugstangen-Ablaufgarnitur G 1¼
· für Durchlauferhitzer geeignet
· Anschlussart: G ? Anschlussschläuche
· Anschlussgröße: DN15

Hansgrohe Focus Einhebel-Waschtischmischer 100 mit
Zugstangen-Ablaufgarnitur chrom
Art.-Nr.: 31607000

oder gleichwertig

Fabrikat:

' ... '

Typ:

' ... '
Menge: 21,000 St

**4.1.31 hansgrohe TalisS Einhebel-Waschtischmischer, DN15 mit Ablaufgarnitur**
*** Wahlposition ZZ 003.1
hansgrohe TalisS Einhebel-Waschtischmischer, DN15 mit
Ablaufgarnitur
  ComfortZone 100
  Normalstrahl
  Durchflussmenge: 5 l/min
  ohne Ablaufgarnitur
  für Durchlauferhitzer geeignet

hansgrohe Metris S Einhebel-Waschtischmischer, DN15 ohn
e Ablaufgarnitur
Art.-Nr.: 31068000

oder gleichwertig

Fabrikat:

' ... '

Typ:

' ... '
Menge: 21,000 St

**4.1.32 Eckventil 1/2"**
Eckventil mit Verlängerung und Schubrosette,
Quetschverschraubung mit Längenausgleich, mit selbstdichtendem Anschlussgewinde (ASAG), verchromt,
Anschluss 1/2" Abgang 3/8"

Fabrikat: ...................................

Typ: .........................................
Menge: 52,000 St

**4.1.33 Rohrgeruchverschluss 1 1/4"**
Rohrgeruchverschluss 1 1/4",
Tauchrohr 140 mm,
chrom, Wandrohr 330 mm

liefern und montieren
Menge: 21,000 St

**4.1.34 Fertigbauset für WT mit UP-Geruchsverschluss Kst. weiß-alpin**
Fertigbauset für WT mit UP-Geruchsverschluss Kst. weißalpin

Geberit Fertigbauset für Waschtisch, mit UP-
Geruchsverschluss

Verwendungszwecke
- Für Geberit Montageelemente für
Waschtische, mit UP-Geruchsverschluss

Eigenschaften
- Abdeckplatte bei Fertigmontage +/-
3 cm höhenverstellbar

Technische Eigenschaften
- Farbe: weiß-alpin
- Werkstoffbezeichnung: Kunststoff
- Nettogewicht: 0,201 kg
- d, D / Außendurchmesser (mm): 32 mm
- G / Rohrgewinde ("): 1 1/4 "

Fabrikat: Geberit
Typ:
Artikel-Nr.: 115.416.11.1

oder gleichwertig

Fabrikat:

' ... '

Typ:

' ... '
Menge: 5,000 St

#### Abschnitt 4.2 Hygienezubehör

*Hinweis*
Spiegel

**4.2.1 Spiegel aus Metallspiegelglas 60x140 cm**
Spiegel aus Metallspiegelglas,
rechteckig 60x140 cm
inklusive Spiegelklammern zur Befestigung

Fabrikat: ............................................

Typ:.................................................

liefern und montieren
Menge: 5,000 St

**4.2.2 Spiegel aus Metallspiegelglas 60x40 cm**
Spiegel aus Metallspiegelglas,
rechteckig 60x40 cm
inklusive Spiegelklammern zur Befestigung

Fabrikat: ............................................

Typ:.................................................

liefern und montieren
Menge: 21,000 St

*Hinweis*
Bad Bereich

**4.2.3 hansgrohe Logis Classic Papierrollenhalter mit Deckel Chrom**
hansgrohe Logis Classic Papierrollenhalter mit Deckel

Produkteigenschaften:
- Material: Messing
- Material Halteelement: Metall
- Wandmontage

Farbe/Oberfläche: Chrom

Ausladung gesamt: 102
Höhe gesamt: 165 mm

Hersteller: Hansgrohe
Marke: hansgrohe
Serie: Logis Classic
Artikel-Nr.: 41623000

oder gleichwertig

Fabrikat:

' ... '

Typ:

' ... '
Menge: 21,000 St

**4.2.4 hansgrohe Logis Ersatzpapierrollenhalter Chrom**
hansgrohe Logis Ersatzpapierrollenhalter

Produkteigenschaften:
- Material: Messing
- Wandmontage
- verdeckte Befestigung
- für Reserverolle

Farbe/Oberfläche: Chrom

Ausladung gesamt: 80
Höhe gesamt: 151 mm

Hersteller: Hansgrohe
Marke: hansgrohe
Serie: Logis
Artikel-Nr.: 40517000

oder gleichwertig

Fabrikat:

' ... '

Typ:

' ... '
Menge: 21,000 St

**4.2.5 hansgrohe Logis Toilettenbürstenhalter Wandmontage Chrom**
hansgrohe Logis Toilettenbürstenhalter Wandmontage

Produkteigenschaften:
- Material: Messing
- Material Einsatz: Mattglas
- Akzentfarbe: weiß
- mit losem Einsatz
- verdeckte Befestigung
- Wandmontage

Farbe/Oberfläche: Chrom

Ausladung gesamt: 120
Höhe gesamt: 388 mm

Hersteller: Hansgrohe
Marke: hansgrohe
Serie: Logis
Artikel-Nr.: 40522000

oder gleichwertig

Fabrikat:

' ... '

Typ:

' ... '
Menge: 21,000 St

**4.2.6 hansgrohe Logis Universal Handtuchhaken Chrom**
hansgrohe Logis Universal Handtuchhaken

Produkteigenschaften:
- Material: Messing
- Material Halteelement: Metall
- Anzahl der Haken: 1 Stück
- verdeckte Befestigung
- Wandmontage

Farbe/Oberfläche: Chrom

Ausladung gesamt: 37
Höhe gesamt: 19 mm

Hersteller: Hansgrohe
Marke: hansgrohe
Serie: Logis Universal
Artikel-Nr.: 41711000

oder gleichwertig

Fabrikat:

' ... '

Typ:

' ... '
Menge: 50,000 St

**4.2.7 hansgrohe Logis Handtuchhalter zweiarmig Chrom**
hansgrohe Logis Handtuchhalter zweiarmig

Produkteigenschaften:
- Material: Messing
- Länge 445 mm
- Montageart: Wandmontage
- Rosette: rund
- Wandmontage
- Material Halteelement: Metall
- schwenkbar

Farbe/Oberfläche: Chrom

Ausladung gesamt: 445
Höhe gesamt: 72 mm

Hersteller: Hansgrohe
Marke: hansgrohe
Serie: Logis
Artikel-Nr.: 40512000

oder gleichwertig

Fabrikat:

' ... '

Typ:

' ... '
Menge: 21,000 St

**4.2.8 hansgrohe Logis Badetuchhalter Chrom**
hansgrohe Logis Badetuchhalter

Produkteigenschaften:
- Material: Messing
- Länge 763 mm
- Montageart: Wandmontage
- Rosette: rund
- Bohrabstand 600 mm
- Wandmontage
- Material Halteelement: Metall

Farbe/Oberfläche: Chrom

Ausladung gesamt: 72
Höhe gesamt: 62 mm

Hersteller: Hansgrohe
Marke: hansgrohe
Serie: Logis
Artikel-Nr.: 40516000

oder gleichwertig

Fabrikat:

' ... '

Typ:

' ... '
Menge: 25,000 St

**4.2.9 hansgrohe Logis Universal Seifenkorb Chrom**
hansgrohe Logis Universal Seifenkorb

Produkteigenschaften:
- kann auch als Ablagefläche verwendet werden
- Material: Messing
- Wandmontage
- Material Halteelement: Metall

Farbe/Oberfläche: Chrom

Ausladung gesamt: 160
Höhe gesamt: 62 mm

Hersteller: Hansgrohe
Marke: hansgrohe
Serie: Logis Universal
Artikel-Nr.: 41710000

oder gleichwertig

Fabrikat:

' ... '

Typ:

' ... '
Menge: 21,000 St

*Hinweis*
Bad Bereich barrierefrei

**4.2.10 Cavere Stützklappgriff vario 7447030, einhängbar, L = 850 mm, mit Grun dplatte**
Cavere Stützklappgriff vario 7447030, einhängbar, L =
850 mm, mit Grundplatte

Stützklappgriff vario mit Grundplatte
Länge 850 mm,
aus Aluminium, kratzfeste Pulverbeschichtung mit
antibakteriellem
Schutz, lieferbar in den Cavere Farben, mit
trigonometrischer Griffkontur zum ergonomischen
AbstuÌ?tzen und Greifen, Platz sparend durch
zentrische Lagerkonsole, links und rechts einsetzbar,
mit robuster und wartungsfreier Gleitlagertechnik, mit
einstellbarer Bremse, einfache Montage oder Demontage
durch Einhängen in die Grundplatte, Grundplatte aus
Edelstahl mit
ausgleichender Wandauflage, verdeckte
Verschraubung,nachrü?stbar mit Papierrollenhalter 7449
110, max. zul. Belastung: 100 kg,
Belastbar bis 100 kg.
Das Befestigungsmaterial ist nach den baulichen
Gegebenheiten festzulegen und separat zu bestellen.

Farbe: Antharzit-Metallic 095

Hersteller: Normbau
Serie: Cavere Stützklappgriff vario 7447030,
einhängbar, L = 850 mm, mit Grundplatte
Artikel-Nr.: 7447030

oder gleichwertig

Fabrikat:

' ... '

Typ:

' ... '
Menge: 10,000 St

**4.2.11 Montageset, 7470 010**
Montageset, 7470 010

zur Montage von Stützklappgriffen, Wandstützgriffen,
Duschklappsitzen und Rückenlehnen mit Montageplatten
an Leichtbauwänden aus Gipskarton, Spanplatten,
Hartfaserplatten mit einer Hinterfütterung aus mind.
20 mm dickem mehrschichtverleimtem Holz, oder bei
Vorwandinstallationen mit integrierter
Befestigungsplatte aus mehrschichtverleimtem Holz von
gängigen Herstellern.
Lieferung von 4 Spanplattenschrauben 10 x 90 mm (Torx
T40) aus Edelstahl A2-AISI 304.
Zur Bestimmung des geeigneten Befestigungsmaterials
muss der Verankerungsgrund geprüft werden. Das
Montagematerial ist bauaufsichtlich zugelassen. Vor
der Montage muss die Montageanleitung beachtet werden.
Die Montage ist vom Fachmann auszuführen.

Hersteller: Normbau
Serie: Cavere Montageset, 7470 010
Artikel-Nr.: 7470010

oder gleichwertig

Fabrikat:

' ... '

Typ:

' ... '
Menge: 10,000 St

**4.2.12 Cavere WC-Bürstengarnitur 725400**
Cavere WC-Bürstengarnitur 725400

Gesamthöhe 455 mm, aus Aluminium, mit kratzfester
Pulverbeschichtung mit antibakteriellem Schutz. In den
Cavere® Farben. Trichterförmiger Bürstentopf zum
einfachen Einstecken und Herausnehmen der Bürste, mit
zusätzlicher Einsenkung zur Aufnahme von
Desinfektionsmittel, Bürstentopf zur Reinigung
entnehmbar, zentrierte Bürstenstellung durch konischen
Innentopf, mit austauschbarem schwarzem Bürstenkopf.
Verdeckte Verschraubung.
Lieferung mit Edelstahl Torx-Schrauben Ø 5 x 60 mm und
Dübel für Vollbaustoffe.

Farbe: Antharzit-Metallic 095

Hersteller: Normbau
Serie: Cavere WC-Bürstengarnitur 725400
Artikel-Nr.: 7525400

oder gleichwertig

Fabrikat:

' ... '

Typ:

' ... '
Menge: 5,000 St

**4.2.13 Cavere Papierrollenhalter 7449120, nachrüstbar, für Winkelgriffe, 130 x 115 mm**
Cavere Papierrollenhalter 7449120, nachrüstbar, für
Winkelgriffe, 130 x 115 mm

Cavere® Papierrollenhalter, nachrüstbar für Cavere®
Griffe, 130 x 115 mm, aus Aluminium, mit kratzfester
Pulverbeschichtung mit antibakteriellem Schutz, in den
Cavere® Farben. Mit selbsteinstellender und
wartungsfreier Abrollbremse.
Das Montagematerial wird mitgeliefert.

Farbe: Antharzit-Metallic 095

Hersteller: Normbau
Serie: Cavere Papierrollenhalter 7449120, nachrüstbar,
für Winkelgriffe, 130 x 115 mm
Artikel-Nr.: 7449120

oder gleichwertig

Fabrikat:

' ... '

Typ:

' ... '
Menge: 5,000 St

**4.2.14 Cavere Ersatzrollenhalter 7520120**
Cavere Ersatzrollenhalter 7520120

190 x 81 mm aus Aluminium, mit kratzfester
Pulverbeschichtung mit antibakteriellem Schutz. In den
Cavere® Farben. Verdeckte Verschraubung, mit
ausgebildeter Aufnahmekontur zur senkrechten Fixierung
einer Papierrolle.
Lieferung mit Edelstahl Torx-Schrauben Ø 5 x 60 mm und
Dübel für Vollbaustoffe.

Farbe: Antharzit-Metallic 095

Hersteller: Normbau
Serie: Cavere Ersatzrollenhalter 7520120
Artikel-Nr.: 7520120

oder gleichwertig

Fabrikat:

' ... '

Typ:

' ... '
Menge: 5,000 St

**4.2.15 Cavere Haken, 18 x 60 mm**
Cavere Haken, 18 x 60 mm

18 x 60 mm,
aus Aluminium, mit kratzfester Pulverbeschichtung mit
antibakteriellem Schutz. In den Cavere® Farben. Zum
Aufhängen und Einklemmen, für Waschhandschuh geeignet.
Verdeckte Verschraubung. Lieferung mit Edelstahl Torx-
Schrauben Ø 5 x 60 mm und Dübel für Vollbaustoffe.

Farbe: Antharzit-Metallic 095

Hersteller: Normbau
Serie: Cavere Haken, 18 x 60 mm
Artikel-Nr.: 7500110

oder gleichwertig

Fabrikat:

' ... '

Typ:

' ... '
Menge: 10,000 St

**4.2.16 Cavere Glasablage mit Haltegriff, 650 x 150 mm**
*** Bedarfsposition ohne GB
Cavere Glasablage mit Haltegriff, 650 x 150 mm

650 x 150 mm, zur Montage vor 600 mm breiten
Wandspiegeln geeignet, Konsolenhalter und Haltegriff
aus Aluminium, mit kratzfester Pulverbeschichtung mit
antibakteriellem Schutz, in den Cavere® Farben. Mit 8
mm Glasplatte, Kanten abgerundet, Glasplatte zur
Reinigung abnehmbar, montagefreundliche Befestigung.
Verdeckte Verschraubung.
Lieferung mit Edelstahl Torx-Schrauben Ø 5 x 60 mm und
Dübel für Vollbaustoffe.

Farbe: Antharzit-Metallic 095

Hersteller: Normbau
Serie: Cavere Glasablage mit Haltegriff, 650 x 150 mm
Artikel-Nr.: 7510260

oder gleichwertig

Fabrikat:

' ... '

Typ:

' ... '
Menge: 1,000 St

#### Abschnitt 4.3 Installationssystem

*Hinweis*
Montageelemente

*Hinweis*
Vorbemerkung
Der Trockenbau wird bauseits ausgeführt
Die Installationsfirma hat die DUOFIX-Elemente zu
liefern und zu montieren
Sämtliche DUOFIX-Elemente sind gegen Wand, Fußboden und
 Decke mit DUOFIX-System-
Trennstreifen zur Vermeidung von Rißbildung auszuführen
. Dies ist in die EInheitspreise
einzukalkulieren.
Beplankung erfolgt bauseits durch Trockenbauer.

**4.3.1 Duofix Wand-WC, 112 cm, mit UP-Spk. UP320**
Duofix Wand-WC, 112 cm, mit UP-Spk. UP320
Einsatzbereich
- Zum Einbau in teilhohe oder
  raumhohe Vorwandinstallation
- Zum Einbau in raumhohe
  Installationswand
- Zum Einbau in Duofix Systemwand
- Geeignet für Fußbodenaufbau 0 - 20 cm

Eigenschaften
- Trockenbauelement
- Selbsttragend
- Rahmen pulverbeschichtet,
  Farbe Geberit blau
- Rahmen mit Löchern D 9 mm
  für Befestigung im Holzständerbau
- Keramikbefestigungen M12,
  Befestigungsabstand 18 cm oder 23 cm
- Fußstützen mit cm-Raster-Markierung,
  rutschsicher, höhenverstellbar,
  verzinkt
- Fußplatte drehbar, für den
  Einbau in UW50 und UW75 Profile
- Wand-WC-Bogen tiefenverstellbar
  in 8 Positionen, Verstellbereich
  45 mm, Befestigung schallgedämmt
- UP-Spülkasten UP320 mit Betätigung
  von vorne, 25 Jahre
  Ersatzteilsicherheit
- UP-Spülkasten für werkzeuglose
  Montage und werkzeuglose
  Servicearbeiten
- UP-Spülkasten schwitzwassergedämmt
- Bauschutz für Serviceöffnung
  werkzeuglos montierbar und
  werkzeuglos ablängbar
- Spülmenge einstellbar
- Bei Werkseinstellung sofortiges
  Nachspülen möglich
- Wasseranschluss hinten/oben
  in der Mitte
- Verbindungsschlauch zum Eckventil
  werkzeuglos verschraubbar
- Drückerstangen schallgedämmt,
  werkzeuglose Schnelleinstellung
- 2-Mengen-Spülung mit Betätigungsplatte
  Sigma50, Sigma20, Samba oder
  Bolero
- 1-Mengen-Spülung mit Betätigungsplatte
  Sigma10
- Spül-Stopp-Spülung mit
  Betätigungsplatte
  Rumba, Mambo oder Tango

Lieferumfang
- Universeller Wasseranschluss
  R 1/2" mit integriertem Eckventil
  und Handrad (MeplaFix fähig)
- Leerrohr Wasserzuleitung
  für Balena Dusch-WC
- Schutzstopfen
- 2 Gewindestangen M12 für
  Keramikbefestigung
- PE Anschlussgarnitur, D 90 mm
- PE Wand-WC-Bogen, D 90 mm
- PE Übergangsstück, D 90/110 mm
- Befestigungsmaterial

Fabrikat: Geberit
Typ  : Duofix
Art.-Nr : 111.300.00.5

oder gleichwertig

Fabrikat:

' ... '

Typ:

' ... '
Menge: 21,000 St

**4.3.2 UP- Montageelement für Wand-WC barrierefrei**
UP- Montageelement für Wand-WC barrierefrei

Verwendungszwecke
- Für Trockenbau
- Für barrierefreies Bauen geeignet
- Für Wand-WCs mit Anschlussmaßen nach
DIN EN 33:2011-11
- Für Wand-WCs mit verlängerter
Ausladung bis 70 cm
- Zum Befestigen von Stütz- und
Haltegriffen
- Für 1-Mengen-, 2-Mengen- oder
Spül-Stopp-Spülung

Eigenschaften
- Montage- und Instandhaltungsarbeiten
am UP-Spülkasten werkzeuglos
- Ausgerüstet mit Leerrohr für
Wasserzuleitung zum Anschluss von
Geberit AquaClean Dusch-WCs
- 25 Jahre Ersatzteilsicherheit

Lieferumfang
- Wasseranschluss R 1/2", MF-fähig, mit
integriertem Eckventil und Handrad
- Bauschutz für Serviceöffnung
- 2 Schutzstopfen
- 4 Wandanker
- Anschlussset für WC, D 90 mm
- Anschlussbogen 90G aus PE-HD, D 90 mm
- Übergangsmuffe aus PE-HD, D 90 / 110 mm
- 2 Gewindestangen M12
- UP-Dose für Bohrloch D 68 mm, für
Elektroanschluss
- Befestigungsmaterial

Fabrikat: Geberit
Typ: Duofix
Artikel-Nr.: 111.375.00.5

oder gleichwertig

Fabrikat:

' ... '
Typ:

' ... '

Die Position versteht sich mit Lieferung und Montage
der aufgeführten Leistungen inklusive aller
Kleinmaterialien.
Menge: 5,000 St

**4.3.3 Duofix Waschtisch, 112 cm, für Einlocharmatur**
Duofix Waschtisch, 112 cm, für Einlocharmatur
Einsatzbereich
- Zum Einbau in teilhohe oder
  raumhohe Vorwandinstallation
- Zum Einbau in raumhohe
  Installationswand
- Zum Einbau in Duofix Systemwand
- Geeignet für Fußbodenaufbau 0 - 20 cm

Eigenschaften
- Trockenbauelement
- Selbsttragend
- Rahmen pulverbeschichtet,
  Farbe Geberit blau
- Rahmen mit Löchern D 9 mm
  für Befestigung im Holzständerbau
- Waschtisch Befestigungsabstand
  5 - 38 cm
- Armaturenanschlussplatte
  höhen- und tiefenverstellbar
- Fußstützen mit cm-Raster-Markierung,
  rutschsicher, höhenverstellbar,
  verzinkt
- Fußplatte drehbar, für den
  Einbau in UW50 und UW75 Profile
- Befestigung für Abgangsbogen
  höhen verstellbar

Lieferumfang
- 2 universelle Wasseranschlüsse
  R 1/2" (MeplaFix fähig) mit
  Dämmunterlage
- PE Abgangsbogen, D 50 mm
- Gummidichtung D 44/32 mm
- 2 Gewindestangen M10 für
  Keramikbefestigung
- Befestigungsmaterial

Fabrikat: Geberit
Typ  : Duofix
Art.-Nr : 111.430.00.1

oder gleichwertig

Fabrikat:

' ... '

Typ:

' ... '
Menge: 21,000 St

**4.3.4 Duofix Waschtisch, 112 cm, für Einlocharmatur UP-Siphon**
Duofix Waschtisch, 112 cm, für Einlocharmatur UP-Siphon

Geberit Duofix Element für Waschtisch, 112 cm,
Standarmatur, mit UP-Geruchsverschluss

Verwendungszwecke
- Für Trockenbau

Eigenschaften
- Befestigungsabstand Waschtisch 538
cm
- UP-Geruchsverschluss mit optimaler
Strömungsführung und hoher
Selbstreinigungsfähigkeit
- UP-Geruchsverschluss bei
Fertigmontage +/- 3 cm höhenverstellbar
- Befestigung für Anschlussbogen
höhenverstellbar und schallgedämmt
- Traverse Armatur höhen- und
tiefenverstellbar

Technische Eigenschaften
- Nettogewicht: 10,500 kg
- B / Breite (cm): 50 cm
- H / Höhe (cm): 112 cm
- T / Tiefe (cm): 7,5 cm

Fabrikat: Geberit
Typ: Duofix
Artikel-Nr.: 111.480.00.1

oder gleichwertig

Fabrikat:

' ... '

Typ:

' ... '
Menge: 5,000 St

**4.3.5 Duofix Bade-/Duschwanne 112 cm für UP-Armatur**
Duofix Bade-/Duschwanne 112 cm für UP-Armatur

Einsatzbereich
- Zum Einbau in teilhohe oder
  raumhohe Vorwandinstallation
- Zum Einbau in raumhohe
  Installationswand
- Zum Einbau in Duofix Systemwand
- Geeignet für Fußbodenaufbau 0-20 cm
- Zum Anschluss von UP-Armaturen
  für Bade- und Duschwanne

Eigenschaften
- Trockenbauelement
- Selbsttragend
- Rahmen pulverbeschichtet,
  Farbe Geberit blau
- Rahmen mit Löchern D 9 mm
  für Befestigung im Holzständerbau
- Armaturenanschlussplatte
  höhen- und tiefenverstellbar
- Befestigungsplatte für UP-Armaturen,
  Furnierholz, wasserfest verleimt,
  höhen- und tiefenverstellbar
- Fußstützen mit cm-Raster-Markierung,
  rutschsicher, höhenverstellbar,
  verzinkt
- Fußplatte drehbar, für den
  Einbau in UW50 und UW75 Profile

Lieferumfang
- Universeller Wasseranschluss
  R1/2" (MeplaFix fähig) mit
  Dämmunterlage
- universeller Wasseranschluss
  R3/4" (MeplaFix fähig)
- Befestigungsmaterial

Fabrikat: Geberit
Typ  : Duofix
Art.Nr  : 111.780.00.1

oder gleichwertig

Fabrikat:

' ... '

Typ:

' ... '

liefern und montieren
Menge: 25,000 St

**4.3.6 Duofix Set Wandanker für Einzelmontage**
Duofix Set Wandanker für Einzelmontage

Verwendungszwecke
- Zum Befestigen von Geberit Duofix
Montageelementen vor Trockenbau- und
Massivwänden
- Zum Befestigen der Beplankung bei
teilhohen Vorwandinstallationen

Eigenschaften
- Von vorne stufenlos
tiefenverstellbar, mit
Schnelleinstellung
- Wandanschluss 360G drehbar

Technische Eigenschaften
- Werkstoff: Zinkdruckguss / Stahl /
Kunststoff

zusätzlicher Lieferumfang
- Set à 2 Stück

Fabrikat: Geberit
Typ: Duofix
Artikel-Nr.: 111.815.00.1

oder gleichwertig

Fabrikat:

' ... '

Typ:

' ... '
Menge: 77,000 St

**4.3.7 Duofix Traverse für Standarmatur**
*** Bedarfsposition ohne GB
Duofix Traverse für Standarmatur

Einsatzbereich
- Zum Einbau in Duofix Systemwand
- Zum Einbau in raumhohe
  Installationswand
- Zum Anschluss von Spültischen

Eigenschaften
- Befestigung für Abgangsbogen
  schallgedämmt

Lieferumfang
- 2 universelle Wasseranschlüsse
  R1/2" (MeplaFix fähig) mit
  Dämmunterlage
- PE Abgangsbogen 50 mm
- Dichtung 44/40 mm
- Befestigungsmaterial

Fabrikat: Geberit
Typ  : Duofix
Art.Nr  : 111.774.00.1

oder gleichwertig

Fabrikat:

' ... '

Typ:

' ... '
Menge: 1,000 St

**4.3.8 Duofix Montageplatte**
Duofix Montageplatte
für UP-Körper zur Montage von UP Armaturen,
- Lüftern,
Hygienespülung, Zählerblöcke und weitern Einbaugeräten
Furnierholzplatte
Mehrlagig, wasserfest verleimt

Lieferumfang
Befestigungsmaterial.

Fabrikat: Geberit
Typ: Duofix
Art.-Nr.: 111.788.00.1

oder gleichwertig

Fabrikat:

' ... '

Typ:

' ... '
Menge: 25,000 St

### Bereich 5 Sonstige Leistungen

#### Abschnitt 5.1 Sonstiges

**5.1.1 Spülung und Befüllung**
Spülung und Befüllung
Nach der Rohrmontage ist das gesamte Rohrnetz zu
spülen, um Schmutzpartikel zu
entfernen.
Anschließend ist die Anlage zu befüllen und eine
Druckprobe der
gesamtenTrinkwasser-Rohre,
gemäß der DIN 1988 Teil 2 11.2 durchzuführen.

liefern und montieren
Menge: 1,000 psch

**5.1.2 Statische Druckprobe der gesamten Abwasserleitungen**
Menge: 1,000 psch

*Hinweis*
Hinweistext Kernbohrungen

Kernbohrungen als Trockenbohrungen ausführen bzw.
Wasser muss direkt abgesaugt werden.

Es ist sorgfältig und sauber zu arbeiten!

**5.1.3 Bohrung Mauerwerk bis 60**
Bohrung Mauerwerk bis 60
Bohrung durch Mauerwerk

bis 60 mm Durchmesser

Bohrtiefe bis 30 cm.

inkl. Entsorgung Bauschutt
Menge: 80,000 St

**5.1.4 Kernbohrung Betondecke 60 mm**
Kernbohrung Betondecke 60 mm
Kernbohrung durch Betondecke.

Inkl. Stahlzuschläge

bis 60 mm Durchmesser

Bohrtiefe bis 35 cm.

inkl. Entsorgung Bauschutt
Menge: 24,000 St

**5.1.5 Kernbohrung Betondecke 80 mm**
Kernbohrung Betondecke 80 mm
Kernbohrung durch Betondecke.

Inkl. Stahlzuschläge

bis 80 mm Durchmesser

Bohrtiefe bis 25 cm.

inkl. Entsorgung Bauschutt
Menge: 36,000 St

**5.1.6 Kernbohrung Betondecke 130 mm**
Kernbohrung Betondecke 130 mm
Kernbohrung durch Betondecke.

Inkl. Stahlzuschläge

bis 130 mm

Bohrtiefe bis 35 cm.

inkl. Entsorgung Bauschutt
Menge: 17,000 St

**5.1.7 Kernbohrung Betondecke 150 mm**
Kernbohrung Betondecke 150 mm
Kernbohrung durch Betondecke.

Inkl. Stahlzuschläge

bis 150 mm

Bohrtiefe bis 25 cm.

inkl. Entsorgung Bauschutt
Menge: 25,000 St

**5.1.8 Einmörtelung Deckenschott**
Einmörtelung Deckenschott

fachgerechtes Einmörteln von Deckenschotts

Spaltbreite ca. 20 mm
Deckenstärke ca. 250 mm

Liefern und fachgerecht montieren.
Menge: 41,000 St

**5.1.9 Fugenabdichtung elast.Dichtstoff Silicon B 6mm**
Fugenabdichtung mit elastischem Dichtstoff,
Basis Silicon, Fugenbreite 6 mm, Farbton weiß,
zwischen Sanitärausstattungsgegenstand und
Rückwandbelag.
Menge: 52,000 m

**5.1.10 Mikrobiologische Untersuchung vor Inbetriebnahme**
Mikrobiologische Untersuchung vor Inbetriebnahme

Microbiologische Wasserprobe vor Inbetriebnahme,
Wasserentnahme an der Hauseinführung und Untersuchung
durch ein akkreditiertes Labor.
Untersuchung auf:
Kolonienzahl bei 20°C und 36°C Escherichia und
colforme Keime, Pseudomonas, Enterokokken.
Menge: 1,000 St

**5.1.11 Mikrobiologische Untersuchung nach Inbetriebnahme**
Mikrobiologische Untersuchung nach Inbetriebnahme

Microbiologische Wasserprobe nach Inbetriebnahme,
Wasserentnahme in der Kaltwasserinstallation und
Untersuchung durch ein akkreditiertes Labor.
Untersuchung auf:
Kolonienzahl bei 20°C und 36°C Escherichia und
colforme Keime, Pseudomonas, Enterokokken.
Menge: 1,000 St

**5.1.12 Untersuchung auf Legionellen nach Inbetriebnahme**
Untersuchung auf Legionellen nach Inbetriebnahme

Wasserprobe nach Inbetriebnahme, Wasserentnahme in der
Kaltwasserinstallation und Untersuchung durch ein
akkreditiertes Labor.
Untersuchung von insgesamt 3 Proben an drei
verschiedenen Probenhmestellen auf Legionellen.
Menge: 1,000 St

#### Abschnitt 5.2 Inbetriebnahme und Dokumentation

**5.2.1 Dokumentations- und Revisionsunterlagen**
Dokumentations- und Revisionsunterlagen

Anzahl:  2 fach

- Bestandpläne M 1:50 (1:100) als Weißpausen
- Funktionsschema
- Schalt- und Funktionspläne
- Anlagenbeschreibung
- Bedienungsanweisungen
- Wartungsanweisungen
- Ersatzteillisten
- Erforderliche Wartungsangebote
Menge: 1,000 psch

#### Abschnitt 5.3 Stundenlohnarbeiten

*Hinweis*
Hinweistext Stundenlohnarbeiten

Grundsätzlich sind für Arbeiten, die nicht im LVZ entha
lten sind Nachtragsleistungen auf Basis des Hauptangebo
tes einzureichen.
Kleinere Arbeiten, die nicht im LVZ enthalten sind, wer
den im Taglohn abgerechnet.

Die Ausführung der Stundenlohnarbeiten muss vom Auftrag
nehmer vor Beginn der Arbeiten dem Auftraggeber schrift
lich angezeigt und von diesem genehmigt werden.

Stundenlohnzettel müssen eindeutig erkennen lassen:

-  die Vor- und Zunamen
-  die Lohngruppe laut Tarif
-  die Arbeitsleistung nach Zeit, Ort und Dauer
-  den Verbrauch an Baustoffen
-  die Benutzung von Maschinen

Die vom Auftragnehmer bzw. seinem Bevollmächtigten unte
rschriebenen Stundenlohnzettel müssen für jeden Kalende
rtag getrennt ausgestellt sein und sind täglich der Bau
leitung des Auftraggebers in doppelter Fertigung  zur A
nerkennung vorzulegen. Nachträglich eingereichte Stunde
nlohnzettel werden nicht anerkannt.

Der Stundenlohnverrechnungssatz enthält den Unternehmer
-zuschlag einschließlich Lohnnebenkosten. Die Lohnneben
-kosten enthalten Auslösungen, Wegegelder, Unterkunfts-
 und Übernachtungsgelder, Kosten der Familienheimfahrt,
 Beförderungskosten, Wegzeitenentschädigungen, usw. der
 auf der Baustelle beschäftigten Arbeitnehmer.

Für evtl. anfallende Stundenlohnarbeiten werden auf Nac
hweis und unverbindlich vorgesehen:

**5.3.1 Helfer**
Menge: 50,000 h

**5.3.2 Monteur**
Menge: 50,000 h

**5.3.3 Obermonteur**
Menge: 50,000 h

USt %: 19,00
